# Presupuesto

- Propiedad del archivo: SOFT S.A.
- Formato: FIEBDC-3/2012
- Programa: Presto 14.02
- Fecha de los precios: 21/02/2007
- Divisa: EUR
Importe: 386816.39

## 01 DEMOLICIONES Y TRABAJOS PREVIOS
Importe: 11759.95

**DEL 01** m3 DEMOLICIÓN CERRAM. CHAPA PROTEC.RESTOS (03/04/2008)
28 m3 × 8.47 = 237.16
Demolición completa de nave de protección de restos arqueológicos formada por estructura metálica y cerramiento y cubrición de paneles chapa nervada,por medios manuales y sin aprovechamiento del material desmontado, incluso limpieza y carga en camión o contenedor, sin transporte al vertedero, y con p.p. de medios auxiliares, sin medidas de protección colectivas.

| Código | Ud | Descripción | Rendimiento | Precio | Importe |
|---|---|---|---|---|---|
| O01OA070 | h. | Peón ordinario (mano de obra; 03/04/2008) | 0.6 | 14.11 | 8.47 |
|  |  | Total |  |  | 8.47 |

| Medición | Uds. | Largo | Ancho | Alto | Parcial |
|---|---|---|---|---|---|
|  | 1 | 8 | 5 | 0.7 | 28.00 |
| Total |  |  |  |  | 28 |

**DEL 02** m3 DEMOLICIÓN MUROS MAMPOST. Y FÁBR.
65.85 m3 × 63.27 = 4166.33
Demolición de muros mixtos de mampostería y fábrica de ladrillo, de espesor variable, con compresor, incluso limpieza y retirada de escombros y carga en camión o contenedor, sin transporte al vertedero y con p.p. de medios auxiliares, sin medidas de protección colectivas.

| Código | Ud | Descripción | Rendimiento | Precio | Importe |
|---|---|---|---|---|---|
| O01OA060 | h. | Peón especializado (mano de obra; 03/04/2008) | 1.8 | 14.26 | 25.67 |
| O01OA070 | h. | Peón ordinario | 1.8 | 14.11 | 25.40 |
| M06CM040 | h. | Compre.port.diesel m.p. 10 m3/min. 7 bar (maquinaria) | 1 | 10.67 | 10.67 |
| M06MP110 | h. | Martillo manual perforador neumat.20 kg (maquinaria) | 1 | 1.53 | 1.53 |
|  |  | Total |  |  | 63.27 |

| Medición | Uds. | Largo | Ancho | Alto | Parcial |
|---|---|---|---|---|---|
| MURALLA | 1 | 22.43 | 0.6 | 1.5 | 20.19 |
| PARALELOS A MURALLA |  |  |  |  |  |
|  | 1 | 8 | 0.4 | 3 | 9.60 |
|  | 1 | 4.5 | 0.6 | 3 | 8.10 |
|  | 1 | 4.7 | 0.4 | 3 | 5.64 |
|  | 1 | 7 | 0.4 | 0.3 | 0.84 |
| . |  |  |  |  |  |
| PERPENDICULARES A MURALLA |  |  |  |  |  |
|  | 1 | 11 | 0.4 | 3 | 13.20 |
|  | 1 | 2.6 | 0.4 | 3 | 3.12 |
|  | 1 | 4.3 | 0.4 | 3 | 5.16 |
| Subtotal |  |  |  |  | 65.85 |
| Total |  |  |  |  | 65.85 |

**DEL 03** m2 DEMOLICIÓN MURO BLOQUE HORMIG.
35 m2 × 16.75 = 586.25
Demolición de muros de fábrica de bloques prefabricados de hormigón macizados y con armado, de hasta 30 cm. de espesor, con compresor, incluso limpieza y retirada de escombros y carga en camión o contenedor, sin transporte al vertedero y con p.p. de medios auxiliares, sin medidas de protección colectivas.

| Código | Ud | Descripción | Rendimiento | Precio | Importe |
|---|---|---|---|---|---|
| O01OA060 | h. | Peón especializado | 0.5 | 14.26 | 7.13 |
| O01OA070 | h. | Peón ordinario | 0.5 | 14.11 | 7.06 |
| M06CM030 | h. | Compre.port.diesel m.p. 5 m3/min 7 bar (maquinaria) | 0.5 | 3.57 | 1.79 |
| M06MP110 | h. | Martillo manual perforador neumat.20 kg | 0.5 | 1.53 | 0.77 |
|  |  | Total |  |  | 16.75 |

| Medición | Uds. | Largo | Alto | Parcial |
|---|---|---|---|---|
|  | 1 | 10 | 3.5 | 35.00 |
| Total |  |  |  | 35 |

**DEL 04** m3 DEMOL. MURO HORM. C/COMPRESOR
7.85 m3 × 126.76 = 995.07
Demolición de muros de hormigón armado de espesor variable, con compresor, incluso limpieza y retirada de escombros y carga en camión o contenedor, sin transporte al vertedero y con p.p. de medios auxiliares, sin medidas de protección colectivas.

| Código | Ud | Descripción | Rendimiento | Precio | Importe |
|---|---|---|---|---|---|
| O01OA060 | h. | Peón especializado | 3.2 | 14.26 | 45.63 |
| O01OA070 | h. | Peón ordinario | 3.2 | 14.11 | 45.15 |
| M06CM040 | h. | Compre.port.diesel m.p. 10 m3/min. 7 bar | 3.2 | 10.67 | 34.14 |
| M06MP110 | h. | Martillo manual perforador neumat.20 kg | 1.2 | 1.53 | 1.84 |
|  |  | Total |  |  | 126.76 |

| Medición | Uds. | Largo | Ancho | Alto | Parcial |
|---|---|---|---|---|---|
|  | 1 | 21.8 | 0.6 | 0.6 | 7.85 |
| Total |  |  |  |  | 7.85 |

**DEL 05** m3 DEMOLICIÓN MURO FÁBRICA LAD. C/COMP.
34.62 m3 × 61.37 = 2124.63
Demolición de muros de fábrica de ladrillo macizo a partir de pie y medio de espesor, con compresor, incluso limpieza y retirada de escombros y carga en camión o contenedor, sin transporte al vertedero y con p.p. de medios auxiliares, sin medidas de protección colectivas.

| Código | Ud | Descripción | Rendimiento | Precio | Importe |
|---|---|---|---|---|---|
| O01OA060 | h. | Peón especializado | 2 | 14.26 | 28.52 |
| O01OA070 | h. | Peón ordinario | 2 | 14.11 | 28.22 |
| M06CM030 | h. | Compre.port.diesel m.p. 5 m3/min 7 bar | 0.85 | 3.57 | 3.03 |
| M06MR110 | h. | Martillo manual rompedor neum. 22 kg. (maquinaria) | 0.85 | 1.88 | 1.60 |
|  |  | Total |  |  | 61.37 |

| Medición | Uds. | Largo | Ancho | Alto | Parcial |
|---|---|---|---|---|---|
| Junto tarima | 1 | 10 | 0.36 | 3.5 | 12.60 |
| Muro Dominicos | 1 | 10 | 0.36 | 3.5 | 12.60 |
|  | 1 | 21.8 | 0.36 | 1.2 | 9.42 |
| Subtotal |  |  |  |  | 34.62 |
| Total |  |  |  |  | 34.62 |

**DEL 06** m2 DESMONTADO CIERRE VIDRIO LAMINAR (03/04/2008)
5.6 m2 × 12.83 = 71.85
Levantado, por medios manuales, de mampara con marco de acero laminado en caliente y vidrio laminado, sin aprovechamiento de material, incluso retirada de escombros a pie de carga y p.p. de medios auxiliares. Medida la superficie ejecutada.

| Código | Ud | Descripción | Rendimiento | Precio | Importe |
|---|---|---|---|---|---|
| O01OA050 | h. | Ayudante (mano de obra; 03/04/2008) | 0.45 | 14.4 | 6.48 |
| O01OA070 | h. | Peón ordinario | 0.45 | 14.11 | 6.35 |
|  |  | Total |  |  | 12.83 |

| Medición | Uds. | Ancho | Alto | Parcial |
|---|---|---|---|---|
| Cierre Planta 1ª edificio s.XIX | 1 | 1.6 | 3.5 | 5.60 |
| Total |  |  |  | 5.6 |

**DEL 07** Ud DESMONTADO MOBILIARIO URBANO (03/04/2008)
4 Ud × 49.39 = 197.56
Despeje y retirada de mobiliario urbano existente y demás enseres existentes por medios manuales, incluso retirada a pie de carga, sin transporte a vertedero y con p.p. de medios auxiliares.

| Código | Ud | Descripción | Rendimiento | Precio | Importe |
|---|---|---|---|---|---|
| O01OA070 | h. | Peón ordinario | 3.5 | 14.11 | 49.39 |
|  |  | Total |  |  | 49.39 |

| Medición | Uds. | Parcial |
|---|---|---|
| Banco metal-hormigón | 1 | 1.00 |
| Otros | 3 | 3.00 |
| Subtotal |  | 4.00 |
| Total |  | 4 |

**PRO 01** m2 PROTECCIÓN SUPERF. RESTOS EJEC. OBRA
448.62 m2 × 4.67 = 2095.06
Suministro, montaje y posterior retirada de plataforma para protección de restos arqueológicos durante la ejecución de la obra, consistente en la nivelación y compactación de la capa de grava existente, extendido de lámina geotextil y colocación de plataforma de a base de tablero de madera de pino de 26 mm, para crear una superficie continua de trabajo, incluso parte proporcional de medios auxiliares, carga y transporte de materiales . Medida la superficie totalmente terminada.

| Código | Ud | Descripción | Rendimiento | Precio | Importe |
|---|---|---|---|---|---|
| O01OB010 | h. | Oficial 1ª encofrador (mano de obra; 03/04/2008) | 0.1 | 15.12 | 1.51 |
| O01OB020 | h. | Ayudante encofrador (mano de obra; 03/04/2008) | 0.1 | 14.55 | 1.46 |
| P01EM205 | m3 | Tabloncillo pino 2,50/5,50x205x55 (material) | 0.002 | 220.64 | 0.44 |
| P01EM225 | m3 | Tabla pino 2,00/2,50 de 26mm. (material) | 0.002 | 220.64 | 0.44 |
| P06BG320 | m2 | Fieltro geotextil 125 g/m2 (material) | 1.05 | 0.78 | 0.82 |
|  |  | Total |  |  | 4.67 |

**PRO 02** m2 PROTECCIÓN MURALLA
264 m2 × 2.86 = 755.04
Suministro, montaje y posterior retirada de protección de muralla, mediante la colocación de una doble lámina, la primera de Fieltro geotextil 125 g/m, en contacto sobre la muralla, y una segunda lámina de plástico de 200 micras de espesor, para crear una superficie continua de protección, incluso parte proporcional solapes, anclajes, medios auxiliares, carga y transporte de materiales . Medida la superficie totalmente terminada.

| Código | Ud | Descripción | Rendimiento | Precio | Importe |
|---|---|---|---|---|---|
| O01OA070 | h. | Peón ordinario | 0.1 | 14.11 | 1.41 |
| P06BG320 | m2 | Fieltro geotextil 125 g/m2 | 1.05 | 0.78 | 0.82 |
| P06BP200 | m2 | Lámina plastico 200 micras (material; 23/09/2015) | 1.05 | 0.6 | 0.63 |
|  |  | Total |  |  | 2.86 |

| Medición | Uds. | Largo | Alto | Parcial |
|---|---|---|---|---|
| Muralla | 1 | 22 | 12 | 264.00 |
| Total |  |  |  | 264 |

**TRA 01** m2 ANDAMIO TUBULAR FACHADA PRINCIPAL (23/09/2015)
150 m2 × 3.54 = 531.00
Suministro, montaje alquiler y retirada de andamio europeo tubular normalizado, tipo multidireccional, para sdicponer de plataforma de trabajo en ménsula sobre la muralla, formado por estructura tubular de acero galvanizado en caliente, de 48,3 mm de diámetro y 3,2 mm de espesor, sin duplicidad de elementos verticales, compuesto por plataformas de trabajo de 60 cm de ancho, dispuestas cada 2 m de altura, escalera interior con trampilla, barandilla trasera con dos barras y rodapié, y barandilla delantera con una barra; para su instalación sobre plataforma de trabajo existente, anclada a estructura metálica y vuelo en ménsula sobre muralla. Por periodo máximo de tres meses.Incluso parte proporcional de medios auxiliares, ayudas y piezas especiales para su sujección a estructura.

| Código | Ud | Descripción | Rendimiento | Precio | Importe |
|---|---|---|---|---|---|
| P01ATM450 | m2 | Andamio europeo mensula transp. y montaje (23/09/2015) | 1 | 3.54 | 3.54 |
|  |  | Total |  |  | 3.54 |

| Medición | Uds. | Largo | Alto | Parcial |
|---|---|---|---|---|
| Tres meses | 1 | 30 | 5 | 150.00 |
| Total |  |  |  | 150 |

## 02 ACONDICIONAMIENTO DEL TERRENO
Importe: 6207.65

**ACO 01** m2 DESBR.Y LIMP.TERRENO A MÁQUINA
621 m2 × 0.53 = 329.13
Desbroce y limpieza superficial del terreno por medios mecánicos, carga sobre camión o contenedor, sin transporte al vertedero y con p.p. de medios auxiliares, sin medidas de protección colectivas. Medida la superficie teórica sobre documentación gráfica.

| Código | Ud | Descripción | Rendimiento | Precio | Importe |
|---|---|---|---|---|---|
| O01OA070 | h. | Peón ordinario | 0.006 | 14.11 | 0.08 |
| M05PN010 | h. | Pala cargadora neumáticos 85 CV/1,2m3 (maquinaria) | 0.01 | 45.08 | 0.45 |
|  |  | Total |  |  | 0.53 |

Claves: máquina, auxiliar, superficie, limpieza, desbroce, mecánico, carga, vertedero, medio, transporte, terreno

| Medición | Uds. | Largo | Ancho | Parcial |
|---|---|---|---|---|
|  | 1 | 23 | 27 | 621.00 |
| Total |  |  |  | 621 |

**ACO 02** m3 EXCAVACIÓN RETIRADA CAPA PROTECC. RESTOS MED.MEC.
472.13 m3 × 2.91 = 1373.90
Excavación a cielo abierto para retira de capa de de protección de restos, consistente en la retirada por medios mecánicos de las tierras, capa de grava y lámina de geotextil existente sobre los de restos arqueológicos, con extracción del material fuera de la excavación y posterior carga sobre camión o contenedor, sin transporte al vertedero y con p.p. de medios auxiliares, sin medidas de protección colectivas.
Medido el volumen teórico sobre documentación gráfica.

| Código | Ud | Descripción | Rendimiento | Precio | Importe |
|---|---|---|---|---|---|
| O01OA070 | h. | Peón ordinario | 0.025 | 14.11 | 0.35 |
| M05PN120 | h. | Minicargadora neumáticos 60 CV (maquinaria) | 0.08 | 32 | 2.56 |
|  |  | Total |  |  | 2.91 |

| Medición | Uds. | Largo | Alto | Parcial |
|---|---|---|---|---|
|  | 1 | 164.81 | 0.8 | 131.85 |
|  | 1 | 62.55 | 1 | 62.55 |
|  | 1 | 54.16 | 0.5 | 27.08 |
|  | 1 | 167.1 | 1.5 | 250.65 |
| Subtotal |  |  |  | 472.13 |
| Total |  |  |  | 472.13 |

**ACO 03** m3 EXCAVACIÓN ARQUEOLOG. MAN. TERR.COMP. (03/04/2008)
224.32 m3 × 15.52 = 3481.45
Excavación en vaciado hasta una profundidad máxima de 2,5 m, por métodos manuales de terreno de consistencia compacta en zona de riqueza arqueológica, en inmuebles de interés histórico (castillos, palacios, iglesias, conventos, monasterios, etc.), realizada por niveles naturales o artificiales según indicaciones del responsable arqueológico, con extracción manual del material sobrante a borde de excavación mediante cubos y transporte manual en carretilla hasta contenedor, incluso excavación en refino de paramentos y fondos de vaciado, con parte proporcional de elementos de contención contra posibles desprendimientos. Medido el volumen teórico sobre documentación gráfica.

| Código | Ud | Descripción | Rendimiento | Precio | Importe |
|---|---|---|---|---|---|
| O01OA070 | h. | Peón ordinario | 1.1 | 14.11 | 15.52 |
|  |  | Total |  |  | 15.52 |

| Medición | Uds. | Largo | Alto | Parcial |
|---|---|---|---|---|
|  | 1 | 164.81 | 0.5 | 82.41 |
|  | 1 | 62.55 | 0.5 | 31.28 |
|  | 1 | 54.16 | 0.5 | 27.08 |
|  | 1 | 167.1 | 0.5 | 83.55 |
| Subtotal |  |  |  | 224.32 |
| Total |  |  |  | 224.32 |

**ACO 04** m3 EXCAV. Y CONTENCIÓN TIERRAS PARA EJEC. CIMIENTO
30.56 m3 × 27.24 = 832.45
Excavación en zanjas para retirada de tierras, capa de grava y lámina de geotextil hasta una profundidad máxima de 1 m, por métodos manuales de terreno de consistencia compacta en zona de riqueza arqueológica, y posterior entibación ligera de madera mediante tablones horizontales, verticales, correas y codales de madera, con extracción del material fuera de la excavación y posterior carga sobre camión o contenedor, sin transporte al vertedero y con p.p. de medios auxiliares, sin medidas de protección colectivas. Medido el volumen teórico sobre documentación gráfica.

| Código | Ud | Descripción | Rendimiento | Precio | Importe |
|---|---|---|---|---|---|
| O01OA040 | h. | Oficial segunda (mano de obra; 03/04/2008) | 0.8 | 14.72 | 11.78 |
| O01OA070 | h. | Peón ordinario | 0.8 | 14.11 | 11.29 |
| P01EM270 | m3 | Madera pino para entibaciones (material) | 0.025 | 166.74 | 4.17 |
|  |  | Total |  |  | 27.24 |

| Medición | Uds. | Largo | Ancho | Alto | Parcial |
|---|---|---|---|---|---|
| P1-P2-P3-P4-P5 | 1 | 13.71 | 0.7 | 0.5 | 4.80 |
| P6-P7-P8 | 1 | 10.5 | 1 | 0.5 | 5.25 |
| P9-P10-P11 | 1 | 11.15 | 1 | 0.5 | 5.58 |
| P12-P13-P14 | 1 | 10.45 | 1 | 0.5 | 5.23 |
| P15 | 1 | 3 | 0.65 | 0.5 | 0.98 |
| P16 | 1 | 1.95 | 0.65 | 0.5 | 0.63 |
| P17;P18;P19;P20 | 4 | 1.2 | 1 | 0.5 | 2.40 |
| Vigas riostras | 1 | 7.48 | 0.3 | 0.5 | 1.12 |
|  | 1 | 7.04 | 0.3 | 0.5 | 1.06 |
|  | 1 | 6.34 | 0.3 | 0.5 | 0.95 |
|  | 3 | 5.69 | 0.3 | 0.5 | 2.56 |
| Subtotal |  |  |  |  | 30.56 |
| Total |  |  |  |  | 30.56 |

**ACO 05** m3 EXC. VACIADO MÁQUINA TERR. COMP.
65.54 m3 × 2.91 = 190.72
Excavación a cielo abierto, en terrenos compactos, por medios mecánicos, con extracción de tierras fuera de la excavación, en vaciados, y posterior carga sobre camión o contenedor, sin transporte al vertedero y con p.p. de medios auxiliares. Medido el volumen teórico sobre documentación gráfica.

| Código | Ud | Descripción | Rendimiento | Precio | Importe |
|---|---|---|---|---|---|
| O01OA070 | h. | Peón ordinario | 0.025 | 14.11 | 0.35 |
| M05PN120 | h. | Minicargadora neumáticos 60 CV | 0.08 | 32 | 2.56 |
|  |  | Total |  |  | 2.91 |

| Medición | Uds. | Largo | Ancho | Alto | Parcial |
|---|---|---|---|---|---|
| P1-P2-P3-P4-P5 | 1 | 13.71 | 0.7 | 0.8 | 7.68 |
| P6-P7-P8 | 1 | 10.5 | 1 | 1.3 | 13.65 |
| P9-P10-P11 | 1 | 11.15 | 1 | 1.3 | 14.50 |
| P12-P13-P14 | 1 | 10.45 | 1 | 1.3 | 13.59 |
| P15 | 1 | 3 | 0.65 | 1.3 | 2.54 |
| P16 | 1 | 1.95 | 0.65 | 1.3 | 1.65 |
| P17;P18;P19;P20 | 4 | 1.2 | 1 | 1.3 | 6.24 |
| Vigas riostras | 1 | 7.48 | 0.3 | 0.5 | 1.12 |
|  | 1 | 7.04 | 0.3 | 0.5 | 1.06 |
|  | 1 | 6.34 | 0.3 | 0.5 | 0.95 |
|  | 3 | 5.69 | 0.3 | 0.5 | 2.56 |
| Subtotal |  |  |  |  | 65.54 |
| Total |  |  |  |  | 65.54 |

## 03 SANEAMIENTO
Importe: 3045.35

**SAN 01** m COLEC. ENTER. PVC JUNTA ELAS. 250 mm
25 m × 45.6 = 1140.00
Colector de saneamiento enterrado de PVC de pared compacta de color teja y rigidez 2 kN/m2; con un diámetro 250 mm. y de unión por junta elástica. Colocado en zanja, sobre una cama de arena de río de 10 cm. debidamente compactada y nivelada, relleno lateralmente y superiormente hasta 10 cm. por encima de la generatriz con la misma arena; compactando ésta hasta los riñones. Con p.p. de medios auxiliares, incluso excavación y tapado posterior de las zanjas, s/ CTE-HS-5.

| Código | Ud | Descripción | Rendimiento | Precio | Importe |
|---|---|---|---|---|---|
| O01OA030 | h. | Oficial primera (mano de obra; 03/04/2008) | 0.2 | 15.12 | 3.02 |
| O01OA060 | h. | Peón especializado | 0.2 | 14.26 | 2.85 |
| P01AA020 | m3 | Arena de río 0/6 mm. (material) | 0.4 | 16.8 | 6.72 |
| P02CVM030 | ud | Manguito H-H PVC s/tope j.elást. D=250mm (material) | 0.2 | 94.32 | 18.86 |
| P02CVW010 | kg | Lubricante tubos PVC j.elástica (material) | 0.006 | 5.63 | 0.03 |
| P02TVO030 | m. | Tub.PVC liso j.elástica SN2 D=250mm (material) | 1 | 14.12 | 14.12 |
|  |  | Total |  |  | 45.6 |

**SAN 02** m TUBO DREN. PVC CORR SIMPLE D=160 mm
30.7 m × 21.72 = 666.80
Tubería de drenaje enterrada de PVC corrugado simple circular ranurado de diámetro nominal 160 mm. y rigidez esférica SN2 kN/m2 (con manguito incorporado), hasta una profundidad de 2,50 m. Colocada sobre cama de arena de río de 10 cm. de espesor, revestida con geotextil de 125 g/m2 y rellena con grava filtrante 25 cm. por encima del tubo con cierre de doble solapa del paquete filtrante (realizado con el propio geotextil). Con p.p. de medios auxiliares, incluso excavación de la zanja y el tapado posterior de la misma por encima de la grava, s/ CTE-HS-5.

| Código | Ud | Descripción | Rendimiento | Precio | Importe |
|---|---|---|---|---|---|
| O01OA030 | h. | Oficial primera | 0.2 | 15.12 | 3.02 |
| O01OA060 | h. | Peón especializado | 0.35 | 14.26 | 4.99 |
| P01AA020 | m3 | Arena de río 0/6 mm. | 0.066 | 16.8 | 1.11 |
| P01AG130 | m3 | Grava 40/80 mm. (material) | 0.25 | 22 | 5.50 |
| P02RVC060 | m. | Tub.dren. PVC corr.simple SN2 D=160mm (material) | 1 | 5.17 | 5.17 |
| P06BG320 | m2 | Fieltro geotextil 125 g/m2 | 2.47 | 0.78 | 1.93 |
|  |  | Total |  |  | 21.72 |

| Medición | Uds. | Largo | Parcial |
|---|---|---|---|
| PARALELO A MURALLA | 1 | 15.4 | 15.40 |
| PERPENDICULAR A MURALLA | 1 | 15.3 | 15.30 |
| Subtotal |  |  | 30.70 |
| Total |  |  | 30.7 |

**SAN 03** Ud ARQUETA POLIPROP. 55x55 cm CON TAPA
4 Ud × 129.25 = 517.00
Arqueta prefabricada polipropileno Hidrostank de 55x55x60 cm., incluso marco y tapa de fundición clase B-125 de 50x50 cm. Colocada sobre capa de arena de río de 10 cm. de espesor y p.p. de medios auxiliares, incluso excavación y el relleno perimetral posterior, s/ CTE-HS-5.

| Código | Ud | Descripción | Rendimiento | Precio | Importe |
|---|---|---|---|---|---|
| O01OA030 | h. | Oficial primera | 0.25 | 15.12 | 3.78 |
| O01OA060 | h. | Peón especializado | 0.5 | 14.26 | 7.13 |
| P01AA020 | m3 | Arena de río 0/6 mm. | 0.03 | 16.8 | 0.50 |
| P02EAR030 | ud | Arqueta PP Hidrostank c/fondo 55x55x60cm (material; 23/09/2015) | 1 | 117.84 | 117.84 |
|  |  | Total |  |  | 129.25 |

**SAN 04** Ud ACOMETIDA RED SANEAMIENTO EXISTENTE
1 Ud × 544.67 = 544.67
Acometida a la red general municipal de saneamiento existente, hasta una distancia máxima de 25 m., formada por: rotura del pavimento y excavación por medios mecánicos en terrenos de consistencia dura, colocación de tubería PVC de enchufe de campana, con junta de goma de 30 cm. de diámetro interior, tapado posterior de la acometida y reposición del pavimento con hormigón en masa HM-20/P/40/I, sin incluir formación del pozo en el punto de acometida y con p.p. de medios auxiliares.

| Código | Ud | Descripción | Rendimiento | Precio | Importe |
|---|---|---|---|---|---|
| O01OA040 | h. | Oficial segunda | 0.85 | 14.72 | 12.51 |
| O01OA060 | h. | Peón especializado | 1.85 | 14.26 | 26.38 |
| M06CM010 | h. | Compre.port.diesel m.p. 2 m3/min 7 bar (maquinaria) | 1.05 | 1.94 | 2.04 |
| M06MI010 | h. | Martillo manual picador neumático 9 kg (maquinaria) | 1.05 | 1.69 | 1.77 |
| E02EM030 | m3 | EXC.ZANJA A MÁQUINA T. COMPACTO | 7.2 | 16.28 | 117.22 |
| P02TVO040 | m. | Tub.PVC liso j.elástica SN2 D=315mm (material) | 15 | 22.53 | 337.95 |
| P01HM020 | m3 | Hormigón HM-20/P/40/I central (material) | 0.58 | 80.69 | 46.80 |
|  |  | Total |  |  | 544.67 |

**SAN 05** m CANALETA DE RECOGIDA DE AGUAS SECC.300 mm
2.2 m × 80.4 = 176.88
Canaleta-sumidero prefabricada de hormigó polímero, de 1000 mm de longitud, 300 mm de ancho útil y 385 mm de alto, con rejilla de fundición, clase C-25 según UNE-En 124 y UNE-EN 1433, realizado sobre solera de hormigón en masa HM-20/P/40 de 15 cm de espesor, incluso demolición de pavimento, excavación, acometida a desagüe a red general, relleno del trasdós con material granular y macizado de bordes con hormigón en masa; totalmente terminado y en funcionamiento. Medida la longitud teórica sobre documentación gráfica.

| Código | Ud | Descripción | Rendimiento | Precio | Importe |
|---|---|---|---|---|---|
| O01OB170 | h. | Oficial 1ª fontanero calefactor (mano de obra; 03/04/2008) | 0.25 | 15.12 | 3.78 |
| O01OA030 | h. | Oficial primera | 0.2 | 15.12 | 3.02 |
| O01OA060 | h. | Peón especializado | 0.25 | 14.26 | 3.57 |
| M06CM010 | h. | Compre.port.diesel m.p. 2 m3/min 7 bar | 0.75 | 1.94 | 1.46 |
| M06MI010 | h. | Martillo manual picador neumático 9 kg | 0.75 | 1.69 | 1.27 |
| E02EM030 | m3 | EXC.ZANJA A MÁQUINA T. COMPACTO | 0.105 | 16.28 | 1.71 |
| P01HM020 | m3 | Hormigón HM-20/P/40/I central | 0.164 | 80.69 | 13.23 |
| P02ECH070 | ud | Canaleta H.polim.1000x300x385 rej.fund. (material; 23/09/2015) | 1 | 52.36 | 52.36 |
|  |  | Total |  |  | 80.4 |

| Medición | Uds. | Largo | Parcial |
|---|---|---|---|
| Encuentro con rampa parque | 1 | 2.2 | 2.20 |
| Total |  |  | 2.2 |

## 04 CIMENTACIÓN Y CONTENCIÓN DE TIERRAS
Importe: 56458.81

**CIM 01** Ud TRANSP.,IMPLANT. Y RETIRADA EQUI.MICROPILOTE (03/11/2015)
1 Ud × 1190 = 1190.00
Transporte, implantación y retirada al final de los trabajo de equipo completo para la ejecución de micropilotes, incluido personal necesario, ayudas y medios auxiliares.

| Código | Ud | Descripción | Rendimiento | Precio | Importe |
|---|---|---|---|---|---|
| M07Z030 | ud | Transporte equipo mecánico pilotes (maquinaria; 03/11/2015) | 1 | 1190 | 1190.00 |
|  |  | Total |  |  | 1190 |

**CIM 02** m MICROPIL. 150 mm DIAM. ARMADURA TUB 90.5
455 m × 84.79 = 38579.45
Micropilote de 150 mm de diámetro, incluido suministro y colocación de armadura tubular de acero 88,9-8,8 mm, incluso perforación, suministro y colocación de armadura e inyección de hasta 30 Kg de cemento (producto seco tipo 32,5 N) por metro lineal de perforación y parte proporcional de conectores en forma de "U", diámetro 20 mm, soldados.

| Código | Ud | Descripción | Rendimiento | Precio | Importe |
|---|---|---|---|---|---|
| O01OA110 | h. | Cuadrilla C (mano de obra; 03/04/2008) | 0.23 | 14.33 | 3.30 |
| P01CC020 | t. | Cemento CEM II/B-P 32,5 N sacos (material; 23/09/2015) | 0.3 | 92.19 | 27.66 |
| P01EW100 | kg | Lodo tixotrópico (bentonita) (material) | 1.5 | 0.77 | 1.16 |
| P13TT041 | m. | Tubo acero A-52 D=90 e=9 mm (material; 23/09/2015) | 1 | 34.07 | 34.07 |
| M04PS900 | h. | Equipo perf. rotc. micropilotes (maquinaria; 03/11/2015) | 0.1 | 186 | 18.60 |
|  |  | Total |  |  | 84.79 |

| Medición | Uds. | Largo | Ancho | Parcial |
|---|---|---|---|---|
| P1-P2-P3-P4-P5 | 4 | 7 | 3 | 84.00 |
| P6-P7-P8 | 3 | 7 | 3 | 63.00 |
| P9-P10-P11 | 3 | 7 | 3 | 63.00 |
| P12-P13-P14 | 3 | 7 | 3 | 63.00 |
| P15;P16 | 6 | 7 | 3 | 126.00 |
| . |  |  |  |  |
| Pilares anexos muralla P17;P18;P19;P20 | 4 | 7 | 2 | 56.00 |
| Subtotal |  |  |  | 455.00 |
| Total |  |  |  | 455 |

**CIM 03** m3 HORM.LIMPIEZA HM-20/P/20/I V.BOMBA
7.45 m3 × 74.4 = 554.28
Hormigón en masa HM-20 N/mm2, consistencia plástica, Tmáx.20 mm., para ambiente normal, elaborado en central para limpieza y nivelado de fondos de cimentación, incluso vertido por medio de camión-bomba, vibrado y colocado. Según NTE-CSZ,EHE y CTE-SE-C.

| Código | Ud | Descripción | Rendimiento | Precio | Importe |
|---|---|---|---|---|---|
| O01OA070 | h. | Peón ordinario | 0.6 | 14.11 | 8.47 |
| M01HE010 | h. | Bomb.horm.estacionaria 10-22 m3/h. (maquinaria) | 0.2 | 20.13 | 4.03 |
| P01HM010 | m3 | Hormigón HM-20/P/20/I central (material; 23/09/2015) | 1.05 | 58.95 | 61.90 |
|  |  | Total |  |  | 74.4 |

| Medición | Uds. | Largo | Ancho | Alto | Parcial |
|---|---|---|---|---|---|
| P1-P2-P3-P4-P5 | 1 | 13.71 | 0.7 | 0.1 | 0.96 |
|  | 1 | 3 | 0.7 | 0.1 | 0.21 |
| P6-P7-P8 | 1 | 10.5 | 1 | 0.1 | 1.05 |
| P9-P10-P11 | 1 | 11.15 | 1 | 0.1 | 1.12 |
| P12-P13-P14 | 1 | 10.45 | 1 | 0.1 | 1.05 |
| P15 | 1 | 3 | 0.65 | 0.1 | 0.20 |
| P16 | 1 | 1.95 | 0.65 | 0.1 | 0.13 |
| Vigas riostras | 1 | 7.48 | 0.3 | 0.1 | 0.22 |
|  | 1 | 7.04 | 0.3 | 0.1 | 0.21 |
|  | 1 | 6.34 | 0.3 | 0.1 | 0.19 |
|  | 3 | 5.69 | 0.3 | 0.1 | 0.51 |
| Viga sobre muralla | 1 | 22.43 | 0.5 | 0.1 | 1.12 |
| . |  |  |  |  |  |
| Pilares anexos muralla P17;P18;P19;P20 | 4 | 1.2 | 1 | 0.1 | 0.48 |
| Subtotal |  |  |  |  | 7.45 |
| Total |  |  |  |  | 7.45 |

**CIM 04** m3 H.ARM. HA-25/P/20/I VIGA CIMEN.BOMBA
75.59 m3 × 144.23 = 10902.35
Hormigón armado HA-25 N/mm2, consistencia plástica, Tmáx.20 mm., para ambiente normal, elaborado en central en relleno de zanjas`para zapatas o vigas de cimentación, incluso armadura (60 kg./m3.) y contención de terrenos (si fuera necesario), por medio de camión-bomba, vibrado y colocado. Según normas NTE-CSZ , EHE y CTE-SE-C.
Medido el volumen teórico según documentación gráfica.

| Código | Ud | Descripción | Rendimiento | Precio | Importe |
|---|---|---|---|---|---|
| E04CM140 | m3 | HORM. HA-25/P/20/I CIM. V. BOMBA | 1 | 96.23 | 96.23 |
| E04AB020 | kg | Acero corrugado B 500 S, cortado, doblado, armado y colocado en obra, incluso p.p. de despuntes. Según EHE y CTE-SE-A. | 60 | 0.8 | 48.00 |
|  |  | Total |  |  | 144.23 |

| Medición | Uds. | Largo | Ancho | Alto | Parcial |
|---|---|---|---|---|---|
| P1-P2-P3-P4-P5 | 1 | 13.71 | 0.7 | 0.7 | 6.72 |
|  | 1 | 3 | 0.7 | 0.7 | 1.47 |
| P6-P7-P8 | 1 | 10.5 | 1 | 1.2 | 12.60 |
| P9-P10-P11 | 1 | 11.15 | 1 | 1.2 | 13.38 |
| P12-P13-P14 | 1 | 10.45 | 1 | 1.2 | 12.54 |
| P15 | 1 | 3 | 0.65 | 1.2 | 2.34 |
| P16 | 1 | 1.95 | 0.65 | 1.2 | 1.52 |
| Vigas riostras | 1 | 7.48 | 0.3 | 1.2 | 2.69 |
|  | 1 | 7.04 | 0.3 | 1.2 | 2.53 |
|  | 1 | 6.34 | 0.3 | 1.2 | 2.28 |
|  | 3 | 5.69 | 0.3 | 1.2 | 6.15 |
| Viga sobre muralla | 1 | 22.43 | 0.5 | 0.5 | 5.61 |
| . |  |  |  |  |  |
| Pilares anexo muralla P17;P18;P19;P20 | 4 | 1.2 | 1 | 1.2 | 5.76 |
| Subtotal |  |  |  |  | 75.59 |
| Total |  |  |  |  | 75.59 |

**CIM 05** m3 GAVIÓN h=1 m CON MALLA 2,40 mm
85.51 m3 × 44.47 = 3802.63
Suministro y colocación de apoyo mediante muro de gaviones formado por prisma rectangular elaborado por enrejado metálico en mallas hexagonales de triple torsión, confeccionado con alambre galvanizado reforzado y rellenos con piedras de cantera de gran tamaño empleado en contención de tierras, protección de márgenes o cauces, ejecutado con malla galvanizada de 2,40 mm., de 8x10-15 y medidas aproximadas de 3x1x1 m., relleno de piedra, atado y atirantado con alambre galvanizado reforzado, incluso transporte, descarga, ayudas y medios auxiliares, completamente terminado.

| Código | Ud | Descripción | Rendimiento | Precio | Importe |
|---|---|---|---|---|---|
| O01OA050 | h. | Ayudante | 0.1 | 14.4 | 1.44 |
| O01OA040 | h. | Oficial segunda | 0.1 | 14.72 | 1.47 |
| M05EN020 | h. | Excav.hidráulica neumáticos 84 CV (maquinaria) | 0.25 | 46 | 11.50 |
| P01AE100 | t. | Piedra en rama < 25 kg (material) | 2 | 8.47 | 16.94 |
| P03AG051 | ud | Gavión 3x1x1m (8X10-16) 2,7 mm (material; 23/09/2015) | 0.35 | 35.6 | 12.46 |
| P03AG500 | kg | Alambre galvanizado (material) | 0.4 | 1.64 | 0.66 |
|  |  | Total |  |  | 44.47 |

| Medición | Uds. | Largo | Ancho | Alto | Parcial |
|---|---|---|---|---|---|
|  | 1 | 6.43 | 1 | 2.5 | 16.08 |
|  | 1 | 4.27 | 1 | 2.5 | 10.68 |
|  | 1 | 23.5 | 1 | 2.5 | 58.75 |
| Subtotal |  |  |  |  | 85.51 |
| Total |  |  |  |  | 85.51 |

**CIM 06** Ud PLACA ANCLAJE 400x400x20 mm C./PERN.
15 Ud × 41.17 = 617.55
Placa de anclaje de acero A-42b en perfil plano para atornillar en cimentación, de dimensiones 400x400x20 mm. con ocho patillas de redondo corrugado de 16 mm. de diámetro, con longitud total de 0,50 m. roscadas, angulares interiores 30x30 y plantilla superior., i/taladro central, colocado. Según normas EHE y CTE-SE-AE/A.

| Código | Ud | Descripción | Rendimiento | Precio | Importe |
|---|---|---|---|---|---|
| O01OB130 | h. | Oficial 1ª cerrajero (mano de obra; 03/04/2008) | 0.8 | 15.12 | 12.10 |
| P13TP021 | kg | Palastro 20 mm. (material; 23/09/2015) | 25.6 | 0.72 | 18.43 |
| P03AC210 | kg | Acero corrugado B 500 S pref. (material) | 8.16 | 0.88 | 7.18 |
| P03AL0452 | ud | Tuerca acero D=16 (material; 23/09/2015) | 8 | 0.16 | 1.28 |
| P03AL005 | kg | Acero laminado A-42b (material) | 2.5 | 0.83 | 2.08 |
| P01DW090 | ud | Pequeño material (material; 23/09/2015) | 0.1 | 1 | 0.10 |
|  |  | Total |  |  | 41.17 |

| Medición | Uds. | Parcial |
|---|---|---|
| P6;P7;P8;P9;P10;P11;P12;P13;P14;P15;P16 | 11 | 11.00 |
| PILARES ANEXOS MURALLA |  |  |
| P17;P18;P19;P20 | 4 | 4.00 |
| Subtotal |  | 15.00 |
| Total |  | 15 |

**CIM 07** Ud PLACA ANCLAJE 300x300x15 mm C./PERN.
5 Ud × 31.21 = 156.05
Placa de anclaje de acero A-42b en perfil plano para atornillar en cimentación, de dimensiones 300x300x15 mm. con ocho patillas de redondo corrugado de 12 mm. de diámetro, con longitud total de 0,40 m. roscadas, angulares interiores 30x30 y plantilla superior., i/taladro central, colocado. Según normas EHE y CTE-SE-AE/A.

| Código | Ud | Descripción | Rendimiento | Precio | Importe |
|---|---|---|---|---|---|
| O01OB130 | h. | Oficial 1ª cerrajero | 0.8 | 15.12 | 12.10 |
| P13TP020 | kg | Palastro 15 mm. (material) | 19.59 | 0.72 | 14.10 |
| P03AC210 | kg | Acero corrugado B 500 S pref. | 2.89 | 0.88 | 2.54 |
| P03AL0451 | ud | Tuerca acero D=12 (material; 20/03/2014) | 8 | 0.14 | 1.12 |
| P03AL005 | kg | Acero laminado A-42b | 1.5 | 0.83 | 1.25 |
| P01DW090 | ud | Pequeño material | 0.1 | 1 | 0.10 |
|  |  | Total |  |  | 31.21 |

| Medición | Uds. | Parcial |
|---|---|---|
| P1;P2;P3;P4;P5 | 5 | 5.00 |
| Total |  | 5 |

**CIM 08** m2 SOLERA DE HORMIGÓN HA-25 #150.150.6
40.45 m2 × 16.23 = 656.50
Hormigón armado HA-25/P/20/I fabricado en central para formación de solera de 15 cm de espesor, consistencia plástica, Tmáx.20 mm., para ambiente normal y malla de acero B 500 T 150x150 mm y Ø=6 mm; incluso limpieza y nivelado de fondos de cimentación, vertido por medio de camión-bomba, vibrado, alisado superficial con regla vibrante y p.p. de formación de juntas de hormigonado y de contorno y corte de juntas de retracción y colocado. Según NTE-CSZ,EHE y CTE-SE-C. Medida la superficie sobre documentación gráfica.

| Código | Ud | Descripción | Rendimiento | Precio | Importe |
|---|---|---|---|---|---|
| E04CM140 | m3 | HORM. HA-25/P/20/I CIM. V. BOMBA | 0.15 | 96.23 | 14.43 |
| E04AB990 | m2 | Malla electro soldada 150x150x6 mm (05/11/2015) | 1 | 1.8 | 1.80 |
|  |  | Total |  |  | 16.23 |

| Medición | Uds. | Largo | Ancho | Parcial |
|---|---|---|---|---|
| Sobre muro de gaviones | 1 | 6.43 | 1 | 6.43 |
|  | 1 | 4.27 | 1 | 4.27 |
|  | 1 | 23.5 | 1 | 23.50 |
| . |  |  |  |  |
| Bajo solería a la salida de la rampa | 1 | 2.5 | 2.5 | 6.25 |
| Subtotal |  |  |  | 40.45 |
| Total |  |  |  | 40.45 |

## 05 ESTRUCTURA
Importe: 77792.88

**EST 01** Kg SOPORTE ACERO A-42b.SOLDADO
8849.73 Kg × 1.25 = 11062.16
Suministro y montaje de soporte metálico de sección constante formado por perfil de acero obtenido mediante laminación en caliente de acero S 275JR, trabajado en taller, montado mediante uniones soldadas; i/p.p. de cartelas, soldaduras, cortes, piezas especiales, despuntes. Acabado con dos manos de imprimación de minio de plomo y dos manos de esmalte sintético, según CTE-DB-SE-A y NTE-EAS/EAV.

| Código | Ud | Descripción | Rendimiento | Precio | Importe |
|---|---|---|---|---|---|
| O01OB130 | h. | Oficial 1ª cerrajero | 0.01 | 15.12 | 0.15 |
| O01OB140 | h. | Ayudante cerrajero (mano de obra; 03/04/2008) | 0.01 | 14.55 | 0.15 |
| P03AL222 | kg | Perfil acero lam. S 275 JR (material; 23/09/2015) | 1.05 | 0.7 | 0.74 |
| P25OU080 | l. | Minio electrolitico (material) | 0.008 | 11.28 | 0.09 |
| P25JA025 | l. | Esmalte satinado (material) | 0.015 | 7.79 | 0.12 |
|  |  | Total |  |  | 1.25 |

| Medición | Uds. | Parcial |
|---|---|---|
| PILARES PLANTA GENERAL |  |  |
| PERFILES HEB-140 |  |  |
| P1;P2;P3;P4;P5 | 962.0175 | 962.02 |
| PERFILES HEB-200 |  |  |
| P6;P7;P8;P9;P10;P11;P12;P13;P14;P15;P16 | 3844.04295 | 3844.04 |
| PILARES PLANTA LUCERNARIO |  |  |
| PERFILES 2UPN-120 |  |  |
| P6;P9 | 66.725 | 66.73 |
| P7;P10 | 93.415 | 93.42 |
| P8;P12 | 42.704 | 42.70 |
| . |  |  |
| VIGA APOYO EMPALIZADA SOBRE MURALLA |  |  |
| UPN-140 | 480.42 | 480.42 |
| . |  |  |
| RIOSTRA CIMENTACION PILARES P2-P6-P9 |  |  |
| HEB-140 | 252.4874 | 252.49 |
|  | 192.06595 | 192.07 |
| . |  |  |
| RIOSTRA CIMENTACION PILARES P3-P7-P10 |  |  |
| HEB-200 | 431.61184 | 431.61 |
|  | 348.845365 | 348.85 |
| . |  |  |
| RIOSTRA CIMENTACION PILARES P5-P8-P11 |  |  |
| HEB-200 | 388.69589 | 388.70 |
|  | 348.845365 | 348.85 |
| . |  |  |
| PILARES ANEXOS MURALLA |  |  |
| HEB-200 |  |  |
| P17;P18;P19;P20 | 1397.8338 | 1397.83 |
| Subtotal |  | 8849.73 |
| Total |  | 8849.73 |

**EST 02** Kg VIGA CELOSÍA PERFIL SECC. HUECA LAM. CAL. SOLDADO
20789.11 Kg × 1.37 = 28481.08
Suministro y colocación de viga en celosía formada por perfiles de sección hueca obtenidos mediante laminación en caliente, de acero S 275 J0, trabajado en taller, con forma, dimensiones y espesores indicados en la documentación gráfica, colocada en obra mediante soldadura. Incluso parte proporcional de cartelas, sodaduras, cortes, despuntes, piezas especiales y medios auxiliares. Acabada con dos manos de imprimación de minio de plomo y dos manos de esmalte sintético, montado y colocado, según CTE-DB-SE-A y NTE-EAS/EAV.

| Código | Ud | Descripción | Rendimiento | Precio | Importe |
|---|---|---|---|---|---|
| O01OB130 | h. | Oficial 1ª cerrajero | 0.015 | 15.12 | 0.23 |
| O01OB140 | h. | Ayudante cerrajero | 0.014 | 14.55 | 0.20 |
| P13TR599 | kg | Acero S 275 J0 perf. secc. hueca lam. cal. (material; 23/09/2015) | 1.05 | 0.66 | 0.69 |
| P25OU080 | l. | Minio electrolitico | 0.01 | 11.28 | 0.11 |
| P25JA025 | l. | Esmalte satinado | 0.018 | 7.79 | 0.14 |
|  |  | Total |  |  | 1.37 |

| Medición | Uds. | Largo | Alto | Parcial |
|---|---|---|---|---|
| PÓRTICO 01 |  |  |  |  |
| 2UPN-200 | 1086.911 |  |  | 1086.91 |
| . |  |  |  |  |
| 2UPN-120 | 573.835 |  |  | 573.84 |
|  | 40.035 |  |  | 40.04 |
| . |  |  |  |  |
| 2UPN-240 | 573.79104 |  |  | 573.79 |
|  | 288.88785 |  |  | 288.89 |
|  | 335.37555 |  |  | 335.38 |
| . |  |  |  |  |
| L.60.60.6 | 3.6343145 |  |  | 3.63 |
|  | 16.598511 |  |  | 16.60 |
|  | 29.508464 |  |  | 29.51 |
|  | 16.164563 |  |  | 16.16 |
|  | 18.985225 |  |  | 18.99 |
| . |  |  |  |  |
| L.70.70.7 | 32.98413 |  |  | 32.98 |
|  | 7.89553 |  |  | 7.90 |
|  | 22.57974 |  |  | 22.58 |
|  | 11.0685 |  |  | 11.07 |
| . |  |  |  |  |
| L 80.80.8 | 28.77339 |  |  | 28.77 |
| . |  |  |  |  |
| L.90.90.10 | 19.732545 |  |  | 19.73 |
|  | 14.094675 |  |  | 14.09 |
| . |  |  |  |  |
| TUBO 100.100.5 | 3 | 0.5 | 14.2 | 21.30 |
| // |  |  |  |  |
| PÓRTICO 02 |  |  |  |  |
| 2UPN-180 | 925.7976 |  |  | 925.80 |
| . |  |  |  |  |
| 2UPN-120 | 674.50968 |  |  | 674.51 |
|  | 32.028 |  |  | 32.03 |
| . |  |  |  |  |
| 2UPN-240 | 573.79104 |  |  | 573.79 |
|  | 288.88785 |  |  | 288.89 |
|  | 335.37555 |  |  | 335.38 |
| . |  |  |  |  |
| L.60.60.6 | 3.6343145 |  |  | 3.63 |
|  | 16.598511 |  |  | 16.60 |
|  | 29.508464 |  |  | 29.51 |
|  | 16.164563 |  |  | 16.16 |
|  | 24.409575 |  |  | 24.41 |
| . |  |  |  |  |
| L.70.70.7 | 6.86247 |  |  | 6.86 |
|  | 54.97355 |  |  | 54.97 |
|  | 8.78101 |  |  | 8.78 |
|  | 7.96932 |  |  | 7.97 |
|  | 3.6895 |  |  | 3.69 |
| . |  |  |  |  |
| L 80.80.8 | 14.772915 |  |  | 14.77 |
| . |  |  |  |  |
| L.90.90.10 | 6.71175 |  |  | 6.71 |
| . |  |  |  |  |
| TUBO 100.100.5 | 3 | 0.5 | 14.2 | 21.30 |
| // |  |  |  |  |
| PÓRTICO 03 |  |  |  |  |
| 2UPN-180 | 974.5932 |  |  | 974.59 |
| . |  |  |  |  |
| 2UPN-140 | 251.4198 |  |  | 251.42 |
| . |  |  |  |  |
| 2UPN-120 | 382.2008 |  |  | 382.20 |
| . |  |  |  |  |
| 2UPN-240 | 289.55196 |  |  | 289.55 |
|  | 336.03966 |  |  | 336.04 |
| . |  |  |  |  |
| L.60.60.6 | 48.493689 |  |  | 48.49 |
|  | 5.8040545 |  |  | 5.80 |
|  | 3.6343145 |  |  | 3.63 |
|  | 25.060497 |  |  | 25.06 |
|  | 29.508464 |  |  | 29.51 |
|  | 2.929149 |  |  | 2.93 |
|  | 3.8512885 |  |  | 3.85 |
|  | 29.833925 |  |  | 29.83 |
| . |  |  |  |  |
| L.70.70.7 | 3.6895 |  |  | 3.69 |
| . |  |  |  |  |
| L.80.80.8 | 9.558945 |  |  | 9.56 |
|  | 14.386695 |  |  | 14.39 |
|  | 31.67004 |  |  | 31.67 |
|  | 4.82775 |  |  | 4.83 |
| . |  |  |  |  |
| L.90.90.10 | 6.71175 |  |  | 6.71 |
| . |  |  |  |  |
| TUBO 100.100.5 | 2 | 0.5 | 14.2 | 14.20 |
| // |  |  |  |  |
| PÓRTICO 4 |  |  |  |  |
| 2UPN-120 | 770.2734 |  |  | 770.27 |
| . |  |  |  |  |
| 2UPN-180 | 634.3428 |  |  | 634.34 |
| . |  |  |  |  |
| L.60.60.6 | 23.107731 |  |  | 23.11 |
|  | 29.29149 |  |  | 29.29 |
|  | 32.112152 |  |  | 32.11 |
|  | 21.6974 |  |  | 21.70 |
| // |  |  |  |  |
| PÓRTICO 5 |  |  |  |  |
| 2UPN-120 | 304.266 |  |  | 304.27 |
|  | 13.345 |  |  | 13.35 |
| . |  |  |  |  |
| L.60.60.6 | 8.6247165 |  |  | 8.62 |
|  | 5.8040545 |  |  | 5.80 |
|  | 3.6343145 |  |  | 3.63 |
|  | 2.712175 |  |  | 2.71 |
| . |  |  |  |  |
| L.70.70.7 | 10.92092 |  |  | 10.92 |
| . |  |  |  |  |
| L.80.80.8 | 14.29014 |  |  | 14.29 |
| . |  |  |  |  |
| TUBO 100.100.5 | 3 | 0.5 | 14.2 | 21.30 |
| // |  |  |  |  |
| CERCHA A |  |  |  |  |
| 2UPN-120 | 1157.2784 |  |  | 1157.28 |
| . |  |  |  |  |
| 2UPN-240 | 1439.79048 |  |  | 1439.79 |
| . |  |  |  |  |
| L.60.60.6 | 32.329126 |  |  | 32.33 |
|  | 32.763074 |  |  | 32.76 |
|  | 29.833925 |  |  | 29.83 |
| . |  |  |  |  |
| L.70.70.7 | 87.95768 |  |  | 87.96 |
|  | 23.46522 |  |  | 23.47 |
|  | 7.379 |  |  | 7.38 |
| . |  |  |  |  |
| L.80.80.8 | 6.662295 |  |  | 6.66 |
|  | 14.386695 |  |  | 14.39 |
| . |  |  |  |  |
| L.90.90.10 | 6.71175 |  |  | 6.71 |
| // |  |  |  |  |
| CERCHA B (P3-P7) |  |  |  |  |
| 2UPN-120 | 375.2614 |  |  | 375.26 |
| . |  |  |  |  |
| 2UPN-240 | 466.86933 |  |  | 466.87 |
| . |  |  |  |  |
| L.60.60.6 | 24.2468445 |  |  | 24.25 |
|  | 10.8487 |  |  | 10.85 |
| . |  |  |  |  |
| L.70.70.7 | 10.99471 |  |  | 10.99 |
| . |  |  |  |  |
| L.90.90.10 | 20.40372 |  |  | 20.40 |
| . |  |  |  |  |
| CERCHA B (P10-P13) |  |  |  |  |
| 2UPN-120 | 447.8582 |  |  | 447.86 |
| . |  |  |  |  |
| 2UPN-240 | 557.18829 |  |  | 557.19 |
| . |  |  |  |  |
| L.60.60.6 | 32.329126 |  |  | 32.33 |
|  | 10.8487 |  |  | 10.85 |
| . |  |  |  |  |
| L.80.80.8 | 14.386695 |  |  | 14.39 |
|  | 4.82775 |  |  | 4.83 |
| . |  |  |  |  |
| L.90.90.10 | 20.001015 |  |  | 20.00 |
| // |  |  |  |  |
| CERCHA C |  |  |  |  |
| 2UPN-120 | 1101.2294 |  |  | 1101.23 |
| . |  |  |  |  |
| 2UPN-240 | 1370.05893 |  |  | 1370.06 |
| . |  |  |  |  |
| L.60.60.6 | 48.493689 |  |  | 48.49 |
|  | 32.763074 |  |  | 32.76 |
|  | 27.12175 |  |  | 27.12 |
| . |  |  |  |  |
| L.70.70.7 | 54.97355 |  |  | 54.97 |
|  | 3.6895 |  |  | 3.69 |
| . |  |  |  |  |
| L.80.80.8 | 11.20038 |  |  | 11.20 |
|  | 13.32459 |  |  | 13.32 |
|  | 9.6555 |  |  | 9.66 |
| . |  |  |  |  |
| L.90.90.10 | 20.001015 |  |  | 20.00 |
|  | 6.71175 |  |  | 6.71 |
| // |  |  |  |  |
| CERCHA D |  |  |  |  |
| 2UPN-120 | 1187.1712 |  |  | 1187.17 |
| . |  |  |  |  |
| L.60.60.6 | 5.8040545 |  |  | 5.80 |
|  | 40.4114075 |  |  | 40.41 |
|  | 32.763074 |  |  | 32.76 |
|  | 9.112908 |  |  | 9.11 |
|  | 37.97045 |  |  | 37.97 |
| . |  |  |  |  |
| L.70.70.7 | 10.99471 |  |  | 10.99 |
| . |  |  |  |  |
| L.80.80.8 | 43.160085 |  |  | 43.16 |
| . |  |  |  |  |
| L.90.90.10 | 20.001015 |  |  | 20.00 |
|  | 13.4235 |  |  | 13.42 |
| // |  |  |  |  |
| CERCHA E |  |  |  |  |
| 2UPN-120 | 1060.6606 |  |  | 1060.66 |
|  | 26.69 |  |  | 26.69 |
| . |  |  |  |  |
| L.60.60.6 | 96.987378 |  |  | 96.99 |
|  | 32.763074 |  |  | 32.76 |
|  | 24.409575 |  |  | 24.41 |
| . |  |  |  |  |
| L.70.70.7 | 5.31288 |  |  | 5.31 |
|  | 7.379 |  |  | 7.38 |
| . |  |  |  |  |
| L.80.80.8 | 19.311 |  |  | 19.31 |
| . |  |  |  |  |
| L.90.90.9 | 15.973965 |  |  | 15.97 |
|  | 13.4235 |  |  | 13.42 |
| Subtotal |  |  |  | 20789.11 |
| Total |  |  |  | 20789.11 |

**EST 03** m2 FORJADO CHAPA 0,80 mm GALVAN. SECC. 10 cm.
358.46 m2 × 55.09 = 19747.56
Forjado de chapa colaborante galvanizada de 0,80 mm de espesor, de 10 cm de canto, con hormigón de resistencia 25 N/mm2, consistencia plástica, tamaño máximo de árido 12 mm y ambiente no agrasivo I, mallazo electrosoldado ME 15x30 cm, de 5 mm de diámetro de acero B 500 T, con una media de 10 conectores de 50 mm de altura por m2 de forjado, apoyos extremos de la chapa de 50 mm, apuntalamiento de la chapa con apoyos de 80 mm, incluso lavado y desengrase de la chapa, medios auxiliares, vibrado, curado del hormigón. Según EHE-08.

| Código | Ud | Descripción | Rendimiento | Precio | Importe |
|---|---|---|---|---|---|
| O01OB010 | h. | Oficial 1ª encofrador | 0.26 | 15.12 | 3.93 |
| O01OB020 | h. | Ayudante encofrador | 0.259 | 14.55 | 3.77 |
| E04AB020 | kg | ACERO CORRUGADO B 500 S | 1.7 | 0.8 | 1.36 |
| P01HA010 | m3 | Hormigón HA-25/P/20/I central (material; 23/09/2015) | 0.106 | 60 | 6.36 |
| P03CC08 | m2 | Chapa colab. galvaniz. 0,80 mm. (material; 23/09/2015) | 1.05 | 22.75 | 23.89 |
| P03AL015 | m2 | Plancha nervometal 0,5 mm. (material) | 1.1 | 4.62 | 5.08 |
| P03C50MM | ud | Conector p/fjdo mixto 50 mm (material; 23/09/2015) | 10 | 1.02 | 10.20 |
| M07CG010 | h. | Camión con grúa 6 t. (maquinaria) | 0.01 | 49.5 | 0.50 |
|  |  | Total |  |  | 55.09 |

| Medición | Uds. | Largo | Ancho | Parcial |
|---|---|---|---|---|
|  | 1 | 453.9 |  | 453.90 |
| Lucernario | -1 | 50.49 |  | -50.49 |
| Pasarela | -1 | 20.43 | 2.2 | -44.95 |
| Subtotal |  |  |  | 358.46 |
| Total |  |  |  | 358.46 |

**EST 04** Kg CORREA S PERFIL LAM.CALIENTE SOLDADO
6608.06 Kg × 1.24 = 8193.99
Suministro y colocación de correas de perfiles obtenidos mediante laminación en caliente, de acero S 275 J0, trabajado en taller, con forma, dimensiones y espesores indicados en la documentación gráfica, colocada en obra mediante soldadura. Incluso parte proporcional de cartelas, sodaduras, cortes, despuntes, piezas especiales y medios auxiliares. Acabada con dos manos de imprimación de minio de plomo y dos manos de esmalte sintético, montado y colocado, según CTE-DB-SE-A y NTE-EAS/EAV.

| Código | Ud | Descripción | Rendimiento | Precio | Importe |
|---|---|---|---|---|---|
| O01OB130 | h. | Oficial 1ª cerrajero | 0.01 | 15.12 | 0.15 |
| O01OB140 | h. | Ayudante cerrajero | 0.01 | 14.55 | 0.15 |
| P13TR598 | kg | Acero S 275 J0 perf. lam. cal. (material; 23/09/2015) | 1.05 | 0.71 | 0.75 |
| P25OU080 | l. | Minio electrolitico | 0.01 | 11.28 | 0.11 |
| P25JA025 | l. | Esmalte satinado | 0.01 | 7.79 | 0.08 |
|  |  | Total |  |  | 1.24 |

| Medición | Uds. | Largo | Alto | Parcial |
|---|---|---|---|---|
| PERFIL TUBULAR 180x120x4 | 1 | 14.65 | 18.69 | 273.81 |
|  | 1 | 6.07 | 18.69 | 113.45 |
|  | 1 | 5.46 | 18.69 | 102.05 |
|  | 1 | 5.04 | 18.69 | 94.20 |
|  | 1 | 20.51 | 18.69 | 383.33 |
|  | 1 | 20.73 | 18.69 | 387.44 |
|  | 1 | 20.84 | 18.69 | 389.50 |
|  | 1 | 20.95 | 18.69 | 391.56 |
|  | 1 | 9.8 | 18.69 | 183.16 |
|  | 1 | 9.83 | 18.69 | 183.72 |
|  | 1 | 14.45 | 18.69 | 270.07 |
|  | 1 | 14.41 | 18.69 | 269.32 |
|  | 1 | 14.37 | 18.69 | 268.58 |
|  | 1 | 14.32 | 18.69 | 267.64 |
|  | 1 | 14.27 | 18.69 | 266.71 |
|  | 1 | 14.26 | 18.69 | 266.52 |
|  | 11 | 5.69 | 18.69 | 1169.81 |
| . |  |  |  |  |
| PERFIL TUBULAR 180x120x5 | 1 | 7.13 | 23.2 | 165.42 |
|  | 1 | 7.28 | 23.2 | 168.90 |
|  | 1 | 7.42 | 23.2 | 172.14 |
|  | 1 | 7.57 | 23.2 | 175.62 |
| . |  |  |  |  |
| PERFIL TUBULAR 180x120x6 | 1 | 7.72 | 27.65 | 213.46 |
|  | 1 | 7.86 | 27.65 | 217.33 |
| . |  |  |  |  |
| PERFIL TUBULAR 100x100x5 | 6 | 2.35 | 15.2 | 214.32 |
| Subtotal |  |  |  | 6608.06 |
| Total |  |  |  | 6608.06 |

**EST 05** Kg ESTRUCT. LUCERNARIO PERFIL SECC. HUECA ACE.LAM.CAL.
1296.21 Kg × 1.18 = 1529.53
Suministro y colocación de perfiles de sección hueca obtenidos mediante laminación en caliente, de acero S 275 J0, trabajado en taller, en formación de estructura para lucernario; con forma, dimensiones y espesores indicados en la documentación gráfica, colocada en obra mediante soldadura. Incluso parte proporcional de cartelas, sodaduras, cortes, despuntes, piezas especiales y medios auxiliares. Acabada con dos manos de imprimación de minio de plomo y dos manos de esmalte sintético, montado y colocado, según CTE-DB-SE-A y NTE-EAS/EAV.

| Código | Ud | Descripción | Rendimiento | Precio | Importe |
|---|---|---|---|---|---|
| O01OB130 | h. | Oficial 1ª cerrajero | 0.01 | 15.12 | 0.15 |
| O01OB140 | h. | Ayudante cerrajero | 0.01 | 14.55 | 0.15 |
| P13TR599 | kg | Acero S 275 J0 perf. secc. hueca lam. cal. | 1.05 | 0.66 | 0.69 |
| P25OU080 | l. | Minio electrolitico | 0.01 | 11.28 | 0.11 |
| P25JA025 | l. | Esmalte satinado | 0.01 | 7.79 | 0.08 |
|  |  | Total |  |  | 1.18 |

| Medición | Uds. | Largo | Alto | Parcial |
|---|---|---|---|---|
| TUBO 140x100x4 | 2 | 6.17 | 14.85 | 183.25 |
|  | 2 | 3.34 | 14.85 | 99.20 |
|  | 4 | 5.69 | 14.85 | 337.99 |
| . |  |  |  |  |
| TUBO 120.60.5 | 4 | 6.17 | 13.6 | 335.65 |
|  | 2 | 5.69 | 13.6 | 154.77 |
| . |  |  |  |  |
| TUBO 120.40.4 | 4 | 3.34 | 9.73 | 129.99 |
|  | 1 | 5.69 | 9.73 | 55.36 |
| Subtotal |  |  |  | 1296.21 |
| Total |  |  |  | 1296.21 |

**EST 06** Kg ESTRUCT. PASARELA PERFIL LAM.CAL.
4761.87 Kg × 1.22 = 5809.48
Suministro y colocación de acero obtenidos mediante laminación en caliente, de acero S 275 J0, trabajado en taller, en formación de estructura para pasarelas; con forma, dimensiones y espesores indicados en la documentación gráfica, colocada en obra mediante soldadura. Incluso parte proporcional de cartelas, sodaduras, cortes, despuntes, piezas especiales y medios auxiliares. Acabada con dos manos de imprimación de minio de plomo y dos manos de esmalte sintético, montado y colocado, según CTE-DB-SE-A y NTE-EAS/EAV.

| Código | Ud | Descripción | Rendimiento | Precio | Importe |
|---|---|---|---|---|---|
| O01OB130 | h. | Oficial 1ª cerrajero | 0.01 | 15.12 | 0.15 |
| O01OB140 | h. | Ayudante cerrajero | 0.01 | 14.55 | 0.15 |
| P13TR599 | kg | Acero S 275 J0 perf. secc. hueca lam. cal. | 1.05 | 0.66 | 0.69 |
| P13TR600 | kg | Acero S 275 J0 perf. redondo liso. (material; 23/09/2015) | 0.05 | 0.7 | 0.04 |
| P25OU080 | l. | Minio electrolitico | 0.01 | 11.28 | 0.11 |
| P25JA025 | l. | Esmalte satinado | 0.01 | 7.79 | 0.08 |
|  |  | Total |  |  | 1.22 |

| Medición | Uds. | Largo | Alto | Parcial |
|---|---|---|---|---|
| PERFIL TUBULAR 100x100x5 |  |  |  |  |
|  | 6 | 20.32 | 14.2 | 1731.26 |
|  | 6 | 3.2 | 14.2 | 272.64 |
|  | 6 | 2.89 | 14.2 | 246.23 |
|  | 9 | 2.75 | 14.2 | 351.45 |
|  | 23 | 0.5 | 14.2 | 163.30 |
|  | 2 | 4.3 | 14.2 | 122.12 |
|  | 2 | 4.14 | 14.2 | 117.58 |
|  | 2 | 3.97 | 14.2 | 112.75 |
|  | 2 | 3.8 | 14.2 | 107.92 |
|  | 2 | 3.63 | 14.2 | 103.09 |
|  | 2 | 3.47 | 14.2 | 98.55 |
|  | 2 | 3.28 | 14.2 | 93.15 |
|  | 2 | 3.22 | 14.2 | 91.45 |
|  | 2 | 0.87 | 14.2 | 24.71 |
|  | 2 | 1.28 | 14.2 | 36.35 |
|  | 2 | 17.91 | 14.2 | 508.64 |
|  | 22 | 1.85 | 14.2 | 577.94 |
| PERFIL 2 L.60.60.6 |  |  |  |  |
|  | 1 | 0.5 | 5.47 | 2.74 |
| Subtotal |  |  |  | 4761.87 |
| Total |  |  |  | 4761.87 |

**EST 07** m FORRADO PERIMETRAL CHAPA EN VIGA CELOSÍA
81 m × 6.28 = 508.68
Forrado perimetral del canto de vigas en celosía de la estructura de 63 cm de ancho, realizado con chapa de acero lisa de 0,8 mm de espesor, en piezas de 200x65 cm, con dos pestañas en los extremos, montado mediante uniones soldadas; i/p.p. de soldaduras, cortes, taladros, piezas especiales, despuntes. Acabado con dos manos de imprimación de minio de plomo y dos manos de esmalte sintético, según detalle de la documentación gráfica. Medida la longitud sobre documentación gráfica.

| Código | Ud | Descripción | Rendimiento | Precio | Importe |
|---|---|---|---|---|---|
| O01OB130 | h. | Oficial 1ª cerrajero | 0.15 | 15.12 | 2.27 |
| O01OB140 | h. | Ayudante cerrajero | 0.15 | 14.55 | 2.18 |
| P13TC350 | kg | Chapa acero 0,8 mm (material; 23/09/2015) | 4.16 | 0.35 | 1.46 |
| P25OU080 | l. | Minio electrolitico | 0.01 | 11.28 | 0.11 |
| P25JA025 | l. | Esmalte satinado | 0.02 | 7.79 | 0.16 |
| P01DW090 | ud | Pequeño material | 0.1 | 1 | 0.10 |
|  |  | Total |  |  | 6.28 |

| Medición | Uds. | Largo | Parcial |
|---|---|---|---|
| Encima de muralla | 1 | 22.43 | 22.43 |
| Paralela a muralla | 1 | 22.17 | 22.17 |
| Junto Edificio s.XIX | 1 | 14.6 | 14.60 |
| Perpendicular a muralla | 1 | 21.8 | 21.80 |
| Subtotal |  |  | 81.00 |
| Total |  |  | 81 |

**EST 08** m APOYO ESTRUC. FACHADA EDIF. S.XIX
10 m × 113.51 = 1135.10
Estructura de apoyo de viga en celosía, consistente en presilla montada sobre sobre cerramiento de fábrica de ladrillo perforado con gunitado interior, formado por doble perfil angular de acero laminado caliente L.150.150.15, anclados mediante varilla roscada de acero galvanizado de 20 mm de diámetro con doble tuerca, montados cada 50 cm, incluso taladro en muro de fábrica, con demolición y posterior reposición de revestimiento de yeso laminado de doble placa y estructura portante de acero galvanizado, similiar al existente, con parte proporcional de medios auxiliares, ayudas, pintado, limpieza y retirada de escombros y carga sobre camión o contenedor, totalmente terminado; deacuerdo con las indicaciones de la Dirección Facultativa y los detalles de la documentación gráfica. Medida la longitud ejecutada.

| Código | Ud | Descripción | Rendimiento | Precio | Importe |
|---|---|---|---|---|---|
| O01OA030 | h. | Oficial primera | 0.26 | 15.12 | 3.93 |
| O01OA050 | h. | Ayudante | 0.26 | 14.4 | 3.74 |
| O01OA070 | h. | Peón ordinario | 0.3 | 14.11 | 4.23 |
| O01OB130 | h. | Oficial 1ª cerrajero | 0.6 | 15.12 | 9.07 |
| O01OB140 | h. | Ayudante cerrajero | 0.6 | 14.55 | 8.73 |
| O01OB230 | h. | Oficial 1ª pintura (mano de obra; 03/04/2008) | 0.16 | 15.12 | 2.42 |
| O01OB240 | h. | Ayudante pintura (mano de obra; 03/04/2008) | 0.16 | 14.55 | 2.33 |
| P03AL222 | kg | Perfil acero lam. S 275 JR | 67.52 | 0.7 | 47.26 |
| P25OU080 | l. | Minio electrolitico | 0.54 | 11.28 | 6.09 |
| P25JA025 | l. | Esmalte satinado | 1.01 | 7.79 | 7.87 |
| P01DW090 | ud | Pequeño material | 4 | 1 | 4.00 |
| P04PY032 | m2 | Placa yeso laminado normal 13x1.200 mm. (material) | 1.05 | 5.4 | 5.67 |
| P04PW590 | kg | Pasta de juntas (material) | 0.4 | 1.45 | 0.58 |
| P04PW010 | m. | Cinta de juntas yeso (material) | 1.3 | 0.09 | 0.12 |
| P04PW570 | m. | Montante de 34 mm. (material) | 3.5 | 1.88 | 6.58 |
| P04PW090 | ud | Tornillo 3,9 x 25 (material) | 20 | 0.01 | 0.20 |
| P25EI020 | l. | P. plást. acrílica obra b/col. Tornado Mate (material) | 0.3 | 2.31 | 0.69 |
|  |  | Total |  |  | 113.51 |

**EST 09** m TIRANTE CABLE TRENZADO ACERO INOX. CON P.E. (03/04/2008)
131.74 m × 10.06 = 1325.30
Tirante de cable de acero trenzado de acero inoxidable, formado por cable rígido (Cordón) de 126 mm de diámetro, incluso terminal de horquilla,tensores, pasador, guardacabos, eslingas y pieza en cruceta para protección de intersección de tirantes; con parte proporcional de medios auxiliares, piezas especiales, bulones, soldaduras y ayudas; realizado según las especificaciones de la documentación gráfica. Medida la longitud teórica según documentación gráfica.

| Código | Ud | Descripción | Rendimiento | Precio | Importe |
|---|---|---|---|---|---|
| O01OB130 | h. | Oficial 1ª cerrajero | 0.02 | 15.12 | 0.30 |
| O01OB140 | h. | Ayudante cerrajero | 0.02 | 14.55 | 0.29 |
| P01TCAT16 | m | Cable acero inox. trenz. (Cordón) 12 mm. (material; 03/11/2015) | 1.05 | 3.2 | 3.36 |
| P01TERCAR16 | ud | Terminal cable acero trenz. 12 mm (material; 03/11/2015) | 0.213 | 3.2 | 0.68 |
| P01TENCAR16 | ud | Tensor cable acero trenz. 12 mm (material; 03/11/2015) | 0.213 | 6.4 | 1.36 |
| P01GUACAR16 | ud | Guardacabo cable acero trenz. 12 mm (material; 03/11/2015) | 0.213 | 5.69 | 1.21 |
| P01CRUCAR16 | ud | Cruceta cable acero trenz. 12 mm (material; 03/11/2015) | 0.106 | 12.3 | 1.30 |
| P01ESLCAR16 | ud | Eslinga cable acero trenz. 12 mm (material; 03/11/2015) | 0.213 | 7.32 | 1.56 |
|  |  | Total |  |  | 10.06 |

| Medición | Uds. | Largo | Parcial |
|---|---|---|---|
| TIRANTE 12 mm |  |  |  |
|  | 2 | 5.33 | 10.66 |
|  | 4 | 5.21 | 20.84 |
|  | 2 | 5.08 | 10.16 |
|  | 2 | 4.89 | 9.78 |
|  | 4 | 4.75 | 19.00 |
|  | 2 | 4.61 | 9.22 |
|  | 2 | 4.53 | 9.06 |
|  | 4 | 4.4 | 17.60 |
|  | 4 | 4.25 | 17.00 |
|  | 2 | 4.21 | 8.42 |
| Subtotal |  |  | 131.74 |
| Total |  |  | 131.74 |

## 06 CUBIERTA
Importe: 28820.36

**CUB 01** m2 FORMACIÓN DE FALDÓN DE CUBIERTA PLANA NO TRANS.
393.49 m2 × 26.47 = 10415.68
Formación de faldón de cubierta plana no transitable formada por capa de mortero de cemento y arena de río tipo M-5, elaborado en central, de 3 cm. de espesor, capa separadora de fieltro sintético geotextil, membrana impermeabilizante de PVC de 1,5 mm de espesor armada con tejido de fibra de vidrio, capa separadora de fieltro sintético geotextil y capa de protección de mortero de cemento M-5 y arena de río de 3 cm de espesor. Incluso limpieza del soporte, replanteo, mermas, solapes, formación de petos , encuentros y medios auxiliares. Medida la superficie en verdadera magnitud según documentación gráfica.

| Código | Ud | Descripción | Rendimiento | Precio | Importe |
|---|---|---|---|---|---|
| O01OA030 | h. | Oficial primera | 0.25 | 15.12 | 3.78 |
| O01OA050 | h. | Ayudante | 0.25 | 14.4 | 3.60 |
| A02A126 | m3 | MORT.CEMEN.CENTRAL M-5 (material; 23/09/2015) | 0.06 | 53.58 | 3.21 |
| P06BG100 | m2 | Fieltro geotextil Feltemper-300gr/m2 (material) | 2.2 | 1.3 | 2.86 |
| P06SL050 | m2 | Lám.PVC-P FV Rhenofol CG 1,5 mm.1,54kg (material) | 1.05 | 12.4 | 13.02 |
|  |  | Total |  |  | 26.47 |

| Medición | Uds. | Largo | Ancho | Alto | Parcial |
|---|---|---|---|---|---|
| Cubierta | 1 | 453.9 |  |  | 453.90 |
| Solapes perimetrales |  |  |  |  |  |
| Lucernario | 1 | 31.5 |  | 0.3 | 9.45 |
| Peto cubierta | 1 | 85.27 |  | 0.3 | 25.58 |
| A DEDUDIR |  |  |  |  |  |
| Lucernario | -1 | 50.49 |  |  | -50.49 |
| Pasarela | -1 | 20.43 | 2.2 |  | -44.95 |
| Subtotal |  |  |  |  | 393.49 |
| Total |  |  |  |  | 393.49 |

**CUB 02** m2 LUCERNARIO A DOS AGUAS VIDRIO 6+6 BUTIR. ACERO INOX.
131.56 m2 × 126.51 = 16643.66
Formación de lucernario a dos aguas en cubierta, con estructura autoportante de acero (No incluida), revestido con planchas de vidrio laminar transparente 6+6 mm con lámina de butiral. Incluso perfilería especial de acero inoxidable para la realización de limatesas, caballetes, babero perimetral, remates especiales para caperuzas de coronación y piezas de anclaje del lucernario, tornillería, elementos de remate y piezas de anclaje, cortes, perfilería universal con gomas de neopreno para cierres, tornillos de acero inoxidable y piezas especiales para la colocación de las placas; según detalle de la documentación gráfica; incluso p.p. de medios auxiliares. Medida la superficie en verdadera magnitud según la documentación gráfica.

| Código | Ud | Descripción | Rendimiento | Precio | Importe |
|---|---|---|---|---|---|
| O01OB300 | h. | Equipo cerrajero montaje (mano de obra) | 0.9 | 43.88 | 39.49 |
| P14DM015 | m2 | Multipact 6+6 butiral incoloro (material) | 1.05 | 37.2 | 39.06 |
| P14L020 | m2 | Perfilería acero inox. lucernario (material; 23/09/2015) | 1 | 35.6 | 35.60 |
| P14L040 | m2 | Remates+anclajes T2 (material; 23/09/2015) | 1 | 12.36 | 12.36 |
|  |  | Total |  |  | 126.51 |

| Medición | Uds. | Largo | Ancho | Parcial |
|---|---|---|---|---|
|  | 1 | 6.35 | 12.65 | 80.33 |
|  | 1 | 4.05 | 12.65 | 51.23 |
| Subtotal |  |  |  | 131.56 |
| Total |  |  |  | 131.56 |

**CUB 03** m CANALÓN CHAPA ZINC 100 (03/04/2008)
60.52 m × 27.74 = 1678.82
Canalón interior perimetral en azoteas no transitables, realizado con chapa de zinc de 100 cm de desarrollo y 0,66 mm. de espesor, montado sobre estructura mixta de acero y hormigón, según detalles de la documentación gráfica, incluso replanteo, corte, colocación, con parte proporcional de mermas, solape, limpieza y medios auxiliares.

| Código | Ud | Descripción | Rendimiento | Precio | Importe |
|---|---|---|---|---|---|
| O01OA030 | h. | Oficial primera | 0.35 | 15.12 | 5.29 |
| O01OA050 | h. | Ayudante | 0.35 | 14.4 | 5.04 |
| P55CZ100 | m2 | Chapa de zinc e=0,66 mm (material; 23/09/2015) | 1.05 | 16.58 | 17.41 |
|  |  | Total |  |  | 27.74 |

| Medición | Uds. | Largo | Parcial |
|---|---|---|---|
| PERÍMETRO LUCERNARIO | 1 | 31.5 | 31.50 |
| PASARELA SUPERIOR | 1 | 20.42 | 20.42 |
| BAJO CUBIERTA | 1 | 8.6 | 8.60 |
| Subtotal |  |  | 60.52 |
| Total |  |  | 60.52 |

**CUB 04** m BAJANTE EVACUAC.PLUVIALES DIÁM=200 mm
10 m × 8.22 = 82.20
Bajante para evacuación de aguas pluviales, realizada con tubo de PVC de diámetro 200 mm y espesor 3,90 mm, con unión por encolado, con comportamiento frente al fuego B-s1, d0 según normas RD 312/2005, fijado al paramento mediante abrazaderas situadas cada 80 cm, incluso parte proporcional de accesorios, piezas especiales, medios auxiliares y ayudas de albañilería. Medida la longitud desde el canalón hasta la arqueta a pie de bajante.

| Código | Ud | Descripción | Rendimiento | Precio | Importe |
|---|---|---|---|---|---|
| O01OB170 | h. | Oficial 1ª fontanero calefactor | 0 | 15.12 | 0.00 |
| P17VF040 | m. | Tubo PVC evac.pluv.j.elást. 200 mm. (material) | 1.1 | 4.93 | 5.42 |
| P17VP070 | ud | Codo M-H 87º PVC evac. j.peg. 200 mm. (material) | 0.3 | 4.08 | 1.22 |
| P17JP080 | ud | Collarín bajante PVC D=200mm. c/cierre (material) | 0.75 | 2.1 | 1.58 |
|  |  | Total |  |  | 8.22 |

| Medición | Uds. | Largo | Parcial |
|---|---|---|---|
|  | 2 | 5 | 10.00 |
| Total |  |  | 10 |

## 07 ALBAÑILERÍA Y CERRAMIENTOS
Importe: 60909.09

**ALB 01** m2 FÁB.LADR.TEJAR 3,8 cm. 1 PIE MORT. BAST.
113.89 m2 × 56.1 = 6389.23
Fábrica de ladrillo cara vista de tejar fabricado manualmente de 24x11,5x3,8 cm. y 1 pie de espesor, recibido con mortero bastardo de cemento blanco BL-II/A-L 42,5 R, cal y arena de río, de tipo M-5, confeccionado con hormigonera, i/ replanteo, nivelación y aplomado, p.p. de enjarjes, mermas y roturas, humedecido de las piezas, rejuntado, limpieza y medios auxiliares. Según RC-03, NTE-FFL y CTE-SE-F. Medida deduciendo huecos superiores a 1 m2.

| Código | Ud | Descripción | Rendimiento | Precio | Importe |
|---|---|---|---|---|---|
| O01OB050 | h. | Oficial 1ª ladrillero (mano de obra; 03/04/2008) | 0.65 | 15.12 | 9.83 |
| O01OB060 | h. | Ayudante ladrillero (mano de obra; 03/04/2008) | 0.65 | 14.55 | 9.46 |
| P01LM020 | mud | Ladrillo de tejar 24x11,5x3,8 cm. rojo (material) | 0.156 | 209.48 | 32.68 |
| A02M040 | m3 | MORT.BAST.CAL M-5 CEM BL-II/A-L 42,5 R (material) | 0.036 | 114.79 | 4.13 |
|  |  | Total |  |  | 56.1 |

| Medición | Uds. | Largo | Alto | Parcial |
|---|---|---|---|---|
| Muretes bajo empalizada de madera |  |  |  |  |
| Paralelo a Muralla | 1 | 22.17 | 0.75 | 16.63 |
| Perpendicular a Muralla | 1 | 21.8 | 0.75 | 16.35 |
| Junto edificio s.XIX | 1 | 14.6 | 0.75 | 10.95 |
| . |  |  |  |  |
| Revestimiento interior gaviones | 1 | 22.17 | 1.25 | 27.71 |
|  | 1 | 21.8 | 1.25 | 27.25 |
| Murete sobre cimiento muro Dominicos |  |  |  |  |
|  | 1 | 15 | 1 | 15.00 |
| Subtotal |  |  |  | 113.89 |
| Total |  |  |  | 113.89 |

**ALB 02** m3 FÁB.LADR.TEJAR 3,8 cm. NIVELACIÓN MURALLA + GEOTEX.
6.7 m3 × 125.34 = 839.78
Fábrica de ladrillo cara vista de tejar fabricado manualmente de 24x11,5x3,8 cm. recibido con mortero bastardo de cemento blanco BL-II/A-L 42,5 R, cal y arena de río, de tipo M-5, confeccionado con hormigonera, para nivelación y retacado de muros medievales, con protección final mediante lámina de geotextil, i/ replanteo, nivelación y aplomado, p.p. de enjarjes, mermas y roturas, humedecido de las piezas, rejuntado, limpieza y medios auxiliares. Según RC-03, NTE-FFL y CTE-SE-F. Medida deduciendo huecos superiores a 1 m2.

| Código | Ud | Descripción | Rendimiento | Precio | Importe |
|---|---|---|---|---|---|
| O01OB050 | h. | Oficial 1ª ladrillero | 1.1 | 15.12 | 16.63 |
| O01OB060 | h. | Ayudante ladrillero | 1.1 | 14.55 | 16.01 |
| P01LM020 | mud | Ladrillo de tejar 24x11,5x3,8 cm. rojo | 0.416 | 209.48 | 87.14 |
| A02M040 | m3 | MORT.BAST.CAL M-5 CEM BL-II/A-L 42,5 R | 0.036 | 114.79 | 4.13 |
| P06BG100 | m2 | Fieltro geotextil Feltemper-300gr/m2 | 1.1 | 1.3 | 1.43 |
|  |  | Total |  |  | 125.34 |

| Medición | Uds. | Largo | Ancho | Alto | Parcial |
|---|---|---|---|---|---|
| Nivelación muros medievales |  |  |  |  |  |
| PARALELOS A MURALLA |  |  |  |  |  |
|  | 1 | 8 | 0.35 | 0.4 | 1.12 |
|  | 1 | 4.5 | 0.6 | 0.4 | 1.08 |
|  | 1 | 4.7 | 0.35 | 0.4 | 0.66 |
|  | 1 | 7 | 0.4 | 0.4 | 1.12 |
| . |  |  |  |  |  |
| PERPENDICULARES A MURALLA |  |  |  |  |  |
|  | 1 | 11 | 0.4 | 0.4 | 1.76 |
|  | 1 | 2.6 | 0.35 | 0.4 | 0.36 |
|  | 1 | 4.3 | 0.35 | 0.4 | 0.60 |
| Subtotal |  |  |  |  | 6.70 |
| Total |  |  |  |  | 6.7 |

**ALB 03** m2 FÁB.BLOQ.HORMIG.GRIS 40x20x20 cm
52.76 m2 × 23.54 = 1241.97
Fábrica de bloques huecos de hormigón gris estándar de 40x20x20 cm. para revestir, recibidos con mortero de cemento CEM II/B-M 32,5 N y arena de río M-5, rellenos de hormigón de 330 kg. de cemento/m3. de dosificación y armadura según normativa, i/p.p. de formación de dinteles, zunchos, jambas, ejecución de encuentros, piezas especiales, roturas, replanteo, nivelación, aplomado, rejuntado, limpieza y medios auxiliares, s/NTE-FFB-6 y CTE-SE-F, medida deduciendo huecos superiores a 1 m2.

| Código | Ud | Descripción | Rendimiento | Precio | Importe |
|---|---|---|---|---|---|
| O01OA030 | h. | Oficial primera | 0.3 | 15.12 | 4.54 |
| O01OA070 | h. | Peón ordinario | 0.255 | 14.11 | 3.60 |
| P01BG070 | ud | Bloque hormigón gris 40x20x20 (material) | 13 | 0.71 | 9.23 |
| A02A126 | m3 | MORT.CEMEN.CENTRAL M-5 | 0.06 | 53.58 | 3.21 |
| A03H090 | m3 | HORM. DOSIF. 330 kg /CEMENTO Tmáx.20 (material) | 0.02 | 68.73 | 1.37 |
| P03AC010 | kg | Acero corrugado B 400 S 6 mm (material) | 2.3 | 0.69 | 1.59 |
|  |  | Total |  |  | 23.54 |

| Medición | Uds. | Largo | Ancho | Parcial |
|---|---|---|---|---|
| Contención tierras | 1 | 21.8 | 1.2 | 26.16 |
|  | 1 | 22.17 | 1.2 | 26.60 |
| Subtotal |  |  |  | 52.76 |
| Total |  |  |  | 52.76 |

**ALB 04** m3 FÁB.LADR.PERFORADO 7cm. >2P.MORT.M-5
22.05 m3 × 90.48 = 1995.08
Fábrica de ladrillo perforado tosco de 24x11,5x7 cm., recibido con mortero de cemento CEM II/B-P 32,5 N y arena de río tipo M-5, preparado en central y suministrado a pie de obra, para revestir, i/replanteo, nivelación y aplomado, p.p. de enjarjes, mermas, roturas, humedecido de las piezas, rejuntado, cargaderos, mochetas, plaquetas, esquinas, limpieza y medios auxiliares. Según UNE-EN-998-1:2004, RC-03, NTE-FFL, CTE-SE-F y RL-88, medida deduciendo huecos superiores a 1 m2

| Código | Ud | Descripción | Rendimiento | Precio | Importe |
|---|---|---|---|---|---|
| O01OA030 | h. | Oficial primera | 1.1 | 15.12 | 16.63 |
| O01OA070 | h. | Peón ordinario | 1.1 | 14.11 | 15.52 |
| P01LT020 | mud | Ladrillo perforado tosco 24x11,5x7 cm. (material) | 0.416 | 104.17 | 43.33 |
| A02A126 | m3 | MORT.CEMEN.CENTRAL M-5 | 0.28 | 53.58 | 15.00 |
|  |  | Total |  |  | 90.48 |

| Medición | Uds. | Largo | Alto | Parcial |
|---|---|---|---|---|
| Peto lucernario | 1 | 31.5 | 0.7 | 22.05 |
| Total |  |  |  | 22.05 |

**ALB 05** m2 FÁB.LADR.1/2P.HUECO DOBLE 7cm. MORT.M-5
64.8 m2 × 19.7 = 1276.56
Fábrica de ladrillo cerámico hueco doble 24x11,5x7 cm., de 1/2 pie de espesor, recibido con mortero de cemento CEM II/B-P 32,5 N y arena de río, tipo M-5, preparado en central y suministrado a pie de obra, para revestir, i/replanteo, nivelación y aplomado, rejuntado, limpieza y medios auxiliares. Según UNE-EN-998-1:2004, RC-03, NTE-PTL, RL-88 y CTE-SE-F, medido huecos superiores a 1 m2.

| Código | Ud | Descripción | Rendimiento | Precio | Importe |
|---|---|---|---|---|---|
| O01OA030 | h. | Oficial primera | 0.47 | 15.12 | 7.11 |
| O01OA070 | h. | Peón ordinario | 0.47 | 14.11 | 6.63 |
| P01LH015 | mud | Ladrillo hueco doble 24x11,5x7 cm. (material) | 0.052 | 88.9 | 4.62 |
| A02A126 | m3 | MORT.CEMEN.CENTRAL M-5 | 0.025 | 53.58 | 1.34 |
|  |  | Total |  |  | 19.7 |

| Medición | Uds. | Largo | Ancho | Parcial |
|---|---|---|---|---|
|  | 1 | 21.8 | 0.8 | 17.44 |
|  | 1 | 22.43 | 0.8 | 17.94 |
|  | 1 | 22.17 | 0.8 | 17.74 |
|  | 1 | 14.6 | 0.8 | 11.68 |
| Subtotal |  |  |  | 64.80 |
| Total |  |  |  | 64.8 |

**ALB 06** m2 CERRAM. FACHADA EMPALIZADA MADERA TROPICAL
327.69 m2 × 148.76 = 48747.16
Cerramiento de fachada de madera tropical (Ipé, jatoba, etc.) en autoclave con sales hidrosolubles libres de cromo y arsénico, Clase de uso 4 según EN 335, formado por piezas de 264x15x10 cm, 220x12x7 cm y 145x10x10 cm, colocadas en obra mediante presillas de acero, que cuelgan de perfiles tubulares metálicos soldados a la estructura del edificio, anclados mediante pasadores y tornillería de acero galvanizado, incluso, lijado, impimación y dos capas de barníz alcídico uretanado elástico resistente a climas extremos, con acabado mate, construido según detalles de la documentación gráfica incluso transporte, elevación y montaje, parte proporcional de medios auxiliares, piezas especiales, despuntes y ayudas de albañilería. Medida la longitud ejecutada según documentación gráfica.

| Código | Ud | Descripción | Rendimiento | Precio | Importe |
|---|---|---|---|---|---|
| O01OB150 | h. | Oficial 1ª carpintero (mano de obra; 03/04/2008) | 0.45 | 15.12 | 6.80 |
| O01OB160 | h. | Ayudante carpintero (mano de obra; 03/04/2008) | 0.45 | 14.55 | 6.55 |
| P01EFG999 | m3 | Madera Ipé (material; 23/09/2015) | 0.109 | 1100 | 119.90 |
| O01OB130 | h. | Oficial 1ª cerrajero | 0.12 | 15.12 | 1.81 |
| O01OB140 | h. | Ayudante cerrajero | 0.12 | 14.55 | 1.75 |
| P03AL005 | kg | Acero laminado A-42b | 2.3 | 0.83 | 1.91 |
| P13TT095 | m. | Tubo cuadrado 40x40x3 mm. (material) | 0.55 | 1.35 | 0.74 |
| P13TP100 | kg | Pletina acero 3 mm. (material; 23/09/2015) | 0.45 | 0.9 | 0.41 |
| O01OB230 | h. | Oficial 1ª pintura | 0.2 | 15.12 | 3.02 |
| P25MP010 | l. | Barniz pol. tapapo. sat. Montopol Fondo-10 (material) | 0.6 | 7.84 | 4.70 |
| P25MB030 | l. | Barniz alcidic. alt. mont. (material) | 0.125 | 9.37 | 1.17 |
|  |  | Total |  |  | 148.76 |

| Medición | Uds. | Largo | Alto | Parcial |
|---|---|---|---|---|
| Encima de muralla | 1 | 22.43 | 3.54 | 79.40 |
| Paralela a muralla | 1 | 22.17 | 3.54 | 78.48 |
| Junto Edificio s.XIX | 1 | 14.6 | 5.21 | 76.07 |
| Perpendicular a muralla | 1 | 21.8 | 4.3 | 93.74 |
| Subtotal |  |  |  | 327.69 |
| Total |  |  |  | 327.69 |

**ALB 07** m PERFILADO Y REMATE MURO DOMINICOS
4.5 m × 93.18 = 419.31
Perfilado y remate de lateral de muro de los Dominicos en todo su espesor, tras la demolición parcial del mismo, consistente en la reposición de piezas de ladrillo cara vista de tejar fabricado manualmente de 24x11,5x3,8 cm. y 1 pie de espesor, bolos de piedra y reposición de albardilla de coronación de muro, recibido con mortero bastardo de cemento blanco BL-II/A-L 42,5 R, cal y arena de río, de tipo M-5, confeccionado con hormigonera, incluso revestimiento con mortero de cal en las zonas donde proceda de Remate de Fábrica der, , i/ replanteo, nivelación y aplomado, p.p. de enjarjes, mermas y roturas, humedecido de las piezas, rejuntado, limpieza y medios auxiliares. Según RC-03, NTE-FFL y CTE-SE-F. Medida la altura total del muro deduciendo huecos superiores a 1 m2.

| Código | Ud | Descripción | Rendimiento | Precio | Importe |
|---|---|---|---|---|---|
| O01OB050 | h. | Oficial 1ª ladrillero | 0.9 | 15.12 | 13.61 |
| O01OB060 | h. | Ayudante ladrillero | 0.9 | 14.55 | 13.10 |
| P01LM020 | mud | Ladrillo de tejar 24x11,5x3,8 cm. rojo | 0.156 | 209.48 | 32.68 |
| P099MBP01 | t | Bolo de piedra de cantera diám. 250 mm. (material; 05/11/2015) | 0.1 | 80.6 | 8.06 |
| A02M040 | m3 | MORT.BAST.CAL M-5 CEM BL-II/A-L 42,5 R | 0.036 | 114.79 | 4.13 |
| P099PAC01 | ud | Piezas de albardilla cerámica (material; 05/11/2015) | 6 | 3.6 | 21.60 |
|  |  | Total |  |  | 93.18 |

## 08 PAVIMENTOS Y REVESTIMIENTOS
Importe: 44464.81

**PAV 01** m2 PAV. TARIMA MADERA SINTÉTICA 22mm. (03/04/2008)
342.71 m2 × 53.9 = 18472.07
Pavimento para exteriores realizado con tarima de madera sintética (compuesta por una mezcla de madera reciclada, resinas recicladas y otros componentes), con certificado de resbaladicidad Clase 3, realizado con lamas de acabado liso, de 22 mm de espesor 145 mm de ancho, montadas sobre rastreles del mismo material fijados mecanicamente al soporte, con una seperción entre lamas de 5 mm, unidas mediante clip de unión y tornillos de acero inoxidable, incluso parte proporcional de piezas especiales y de remate, encuentros, cortes, despuntes, limpieza del soporte, medios auxiliares, pequeño material y ayudas de albañilería. Medida la superficie en proyección horizontal según documentación gráfica.

| Código | Ud | Descripción | Rendimiento | Precio | Importe |
|---|---|---|---|---|---|
| O01OB150 | h. | Oficial 1ª carpintero | 0.45 | 15.12 | 6.80 |
| O01OB160 | h. | Ayudante carpintero | 0.45 | 14.55 | 6.55 |
| P010TMS022 | m2 | Perfil madera sintét. 22 mm. (material; 05/11/2015) | 1 | 33.89 | 33.89 |
| P010RMS040 | m | Rastrel madera sintét. 40x30 mm. (material; 05/11/2015) | 3 | 2.04 | 6.12 |
| P010CUM001 | ud | Clip unión con tornillería acero galv. (material; 05/11/2015) | 18 | 0.03 | 0.54 |
|  |  | Total |  |  | 53.9 |

| Medición | Uds. | Largo | Ancho | Parcial |
|---|---|---|---|---|
| Cubierta | 1 | 453.9 |  | 453.90 |
| A DEDUDIR |  |  |  |  |
| Lucernario | -1 | 50.49 |  | -50.49 |
| Pasarela | -1 | 20.43 | 2.2 | -44.95 |
| Banda de tramex | -1 | 31.5 | 0.5 | -15.75 |
| Subtotal |  |  |  | 342.71 |
| Total |  |  |  | 342.71 |

**PAV 02** m2 PAV. TARIMA MADERA SINTÉTICA 30 mm. (03/04/2008)
47.74 m2 × 56.9 = 2716.41
Pavimento para exteriores realizado con tarima de madera sintética (compuesta por una mezcla de madera reciclada, resinas recicladas y otros componentes), con certificado de resbaladicidad Clase 3, realizado con lamas de acabado liso, de 30 mm de espesor 145 mm de ancho, montadas sobre rastreles del mismo material fijados mecanicamente al soporte, con una seperción entre lamas de 5 mm, unidas mediante clip de unión y tornillos de acero inoxidable, incluso parte proporcional de piezas especiales y de remate, encuentros, cortes, despuntes, limpieza del soporte, medios auxiliares, pequeño material y ayudas de albañilería.
Medida la superficie en proyección horizontal según documentación gráfica.

| Código | Ud | Descripción | Rendimiento | Precio | Importe |
|---|---|---|---|---|---|
| O01OB150 | h. | Oficial 1ª carpintero | 0.45 | 15.12 | 6.80 |
| O01OB160 | h. | Ayudante carpintero | 0.45 | 14.55 | 6.55 |
| P010TMS030 | m2 | Perfil madera sintét. 30 mm. (material; 05/11/2015) | 1 | 36.89 | 36.89 |
| P010RMS040 | m | Rastrel madera sintét. 40x30 mm. | 3 | 2.04 | 6.12 |
| P010CUM001 | ud | Clip unión con tornillería acero galv. | 18 | 0.03 | 0.54 |
|  |  | Total |  |  | 56.9 |

| Medición | Uds. | Largo | Ancho | Parcial |
|---|---|---|---|---|
| PASARELA SUPERIOR | 1 | 21.7 | 2.2 | 47.74 |
| Total |  |  |  | 47.74 |

**PAV 03** m2 PAV. ENTRAMADO MET. TIPO TRAMEX
49.85 m2 × 40.6 = 2023.91
Pavimento para pasarela realizado mediante entramado metálico formado por rejilla de pletina de acero galavanizado tipo Tramex de 30x2 mm., formando cuadrícula de 15x15 mm., montada sobre estructura y bastidor de perfiles tubulares metálicos con dimensiones definidas en la documentación gráfica, con uniones realizadas con electrosoldadura, incluso soldadura de piezas, repasos, piezas especiales, juntas de goma para estanqueidad, ajustes a otros elementos, limpieza de perfiles, imprimación y dos capas de esmalte sintético; con parte proporcional de despuntes, medios auxiliares y ayudas de albañilería. Medida la superficie ejecutada según documentación gráfica.

| Código | Ud | Descripción | Rendimiento | Precio | Importe |
|---|---|---|---|---|---|
| O01OB130 | h. | Oficial 1ª cerrajero | 0.2 | 15.12 | 3.02 |
| O01OB140 | h. | Ayudante cerrajero | 0.2 | 14.55 | 2.91 |
| P13TAG302 | m2 | Entramado metálico TRAMEX 30x2 mm cuadrid.15x15mm. (material; 05/11/2015) | 1.05 | 32.18 | 33.79 |
| P13TR599 | kg | Acero S 275 J0 perf. secc. hueca lam. cal. | 1.05 | 0.66 | 0.69 |
| P25OU080 | l. | Minio electrolitico | 0.01 | 11.28 | 0.11 |
| P25JA025 | l. | Esmalte satinado | 0.01 | 7.79 | 0.08 |
|  |  | Total |  |  | 40.6 |

| Medición | Uds. | Largo | Ancho | Parcial |
|---|---|---|---|---|
| PASARELA INFERIOR | 5 | 3.1 | 2.2 | 34.10 |
| PERÍMETRO LUCERNARIO | 1 | 31.5 | 0.5 | 15.75 |
| Subtotal |  |  |  | 49.85 |
| Total |  |  |  | 49.85 |

**PAV 04** m2 PAV. VIDRIO LAMINAR 15+15.4 mm.
13.64 m2 × 198.6 = 2708.90
Pavimimento de vidrio consistente en piezas moduladas de vidrio compuesto por vidrio Lamiglass inc. 15 mm espesor + butiral polivinilo 0,76 mm incoloro + vidrio Lamiglass inc. 15 mm espesor, con cantos planos y arista brillo recto de 1 mm,montada sobre estructura y bastidor de perfiles tubulares metálicos con dimensiones definidas en la documentación gráfica, con uniones realizadas con electrosoldadura, incluso soldadura de piezas, repasos, ajustes a otros elementos, limpieza de perfiles, imprimación y dos capas de esmalte sintético. Con parte proporcional de sellado de juntas con masilla de poliuretano, neopreno, recargo energético y transporte manual interior, medios auxiliares y ayuda de albañilería. Medida la superficie ejecutada según documentación gráfica.

| Código | Ud | Descripción | Rendimiento | Precio | Importe |
|---|---|---|---|---|---|
| O01OB250 | h. | Oficial 1ª vidriería (mano de obra; 03/04/2008) | 3.6 | 15.12 | 54.43 |
| O01OB130 | h. | Oficial 1ª cerrajero | 1.5 | 15.12 | 22.68 |
| O01OB140 | h. | Ayudante cerrajero | 1 | 14.55 | 14.55 |
| P14DM0198 | m2 | Multipact 15+15.4 butiral incoloro (material; 05/11/2015) | 1.005 | 80.19 | 80.59 |
| P13TR599 | kg | Acero S 275 J0 perf. secc. hueca lam. cal. | 25 | 0.66 | 16.50 |
| P25OU080 | l. | Minio electrolitico | 0.01 | 11.28 | 0.11 |
| P25JA025 | l. | Esmalte satinado | 0.03 | 7.79 | 0.23 |
| P14KW060 | m. | Sellado silicona Sikasil WS-605-S/305-N (material) | 8.9 | 0.9 | 8.01 |
| P01DW090 | ud | Pequeño material | 1.5 | 1 | 1.50 |
|  |  | Total |  |  | 198.6 |

| Medición | Uds. | Largo | Ancho | Parcial |
|---|---|---|---|---|
| PASARELA INFERIOR | 2 | 3.1 | 2.2 | 13.64 |
| Total |  |  |  | 13.64 |

**PAV 05** m2 REPOSICIÓN PAVIMENTO BLANDO (03/04/2008)
22 m2 × 55.53 = 1221.66
Reposición de pavimento blando similar al existente, que incluye, relleno de zanjas con zahorra artificial compactada R compactación al 95% del Proctor Modificado con compactador tándem autopropulsado, en tongadas de 30 cm de espesor, hasta alcanzar una densidad seca no inferior al 95% de la máxima obtenida en el ensayo Proctor Modificado, para mejora de las propiedades resistentes del terreno, suministro, extendido y compactado de pavimento blando formado por tierra roja de Monachil, cemento y cal en proporción 6:1:1, regada y compactada mediante rodillo vibrante. Medida la superficie ejecutada.

| Código | Ud | Descripción | Rendimiento | Precio | Importe |
|---|---|---|---|---|---|
| O01OA030 | h. | Oficial primera | 0.8 | 15.12 | 12.10 |
| O01OA070 | h. | Peón ordinario | 0.8 | 14.11 | 11.29 |
| 224 | m3 | Zahorra artificial (06/10/2015) | 0.3 | 22 | 6.60 |
| 225 | m3 | Pav. blando dosif. 6:1:1 (06/10/2015) | 0.03 | 18 | 0.54 |
| 226 | h | Rodillo vibrante (06/10/2015) | 1 | 25 | 25.00 |
|  |  | Total |  |  | 55.53 |

| Medición | Uds. | Largo | Ancho | Parcial |
|---|---|---|---|---|
| Perimetro empalizada junto al parque | 2 | 22 | 0.5 | 22.00 |
| Total |  |  |  | 22 |

**PAV 06** m2 PAVIMENTO BALDOSA DE GRANITO APOMAZADO
6.25 m2 × 54.73 = 342.06
Solado de granito Gris Quintana apomazado en baldosas con una dimensión máxima de 90x90x3 cm. con bisel de 3 mm, recibido con mortero de cemento CEM II/B-P 32,5 N y arena de miga (M-5), cama de arena de 2 cm. de espesor, i/rejuntado con lechada de cemento CEM II/B-P 32,5 N 1/2 y limpieza, s/NTE-RSR-1, medida la superficie sobre documentación gráfica.

| Código | Ud | Descripción | Rendimiento | Precio | Importe |
|---|---|---|---|---|---|
| O01OB070 | h. | Oficial cantero (mano de obra; 03/04/2008) | 0.3 | 15.12 | 4.54 |
| O01OA070 | h. | Peón ordinario | 0.3 | 14.11 | 4.23 |
| P01AA020 | m3 | Arena de río 0/6 mm. | 0.02 | 16.8 | 0.34 |
| P08LB15012 | m2 | Bald.granito gris quintana 90x90x5 cm.apomaz.bisel (material; 28/03/2014) | 1.05 | 41.85 | 43.94 |
| A02A126 | m3 | MORT.CEMEN.CENTRAL M-5 | 0.03 | 53.58 | 1.61 |
| A01L020 | m3 | LECHADA CEMENTO 1/2 CEM II/B-P 32,5 N (material) | 0.001 | 68.34 | 0.07 |
|  |  | Total |  |  | 54.73 |

| Medición | Uds. | Largo | Ancho | Parcial |
|---|---|---|---|---|
| Solería a la salida de la rampa | 1 | 2.5 | 2.5 | 6.25 |
| Total |  |  |  | 6.25 |

**REV 01** m2 REVEST. HORIZONTAL Y VERT. LAMAS ALUM.150 mm. MATE
216.66 m2 × 28.97 = 6276.64
Revestimiento de paramentos horizontales y verticales de lamas de aluminio perfilado prelacado al horno acabado mate, en color a definir por la DIrección facultativa, de 150 mm. de altura y 10 mm. de separación, colocadas según detalles de la documentación gráfica, sobre perfilería de aluminio conformado, lacado al horno acabado mate, i/p.p. de remates, piezas especiales, accesorios de fijación y andamiaje, instalado s/NTE-RTP, medido deduciendo huecos superiores a 2 m2.

| Código | Ud | Descripción | Rendimiento | Precio | Importe |
|---|---|---|---|---|---|
| O01OB130 | h. | Oficial 1ª cerrajero | 0.15 | 15.12 | 2.27 |
| P04TL030 | m. | Lamas aluminio vertical 150mm (material; 23/09/2015) | 6 | 4.23 | 25.38 |
| P04TW190 | m. | Soporte falso techo aluminio (material) | 0.4 | 3.31 | 1.32 |
|  |  | Total |  |  | 28.97 |

Claves: hueco, lama, pastel, color, horno, laca, perfil, aluminio, techo, falso, vertedero, conformado, vertical, medición, andamio, accesorio, especial, pieza, remate, fijación, colocación

| Medición | Uds. | Largo | Alto | Parcial |
|---|---|---|---|---|
| TECHO | 0.5 | 453.9 |  | 226.95 |
| TABICA LUCERNARIO | 0.5 | 31.5 | 0.95 | 14.96 |
| . |  |  |  |  |
| A deducir Lucernario | -0.5 | 50.49 |  | -25.25 |
| Subtotal |  |  |  | 216.66 |
| Total |  |  |  | 216.66 |

**REV 02** m2 REVEST. HORIZONTAL Y VERT. MADER. PERF. OCULTA.
216.66 m2 × 20.39 = 4417.70
Revestimiento de paramentos horizontales y verticales de tableros de DM rechapado en madera color a definir por la Dirección facultativa con acabado en barniz sintético, de 10 mm. de espesor y 60x60 cm, colocadas según detalles de la documentación gráfica, sobre perfilería de aluminio conformado, lacado al horno acabado mate, i/p.p. de remates, piezas especiales, accesorios de fijación y andamiaje, instalado s/NTE-RTP, medido deduciendo huecos superiores a 2 m2.

| Código | Ud | Descripción | Rendimiento | Precio | Importe |
|---|---|---|---|---|---|
| O01OB150 | h. | Oficial 1ª carpintero | 0.15 | 15.12 | 2.27 |
| P099PDMR10 | m2 | Placa DM rechapado 10 mm 60x60 cm (material; 23/09/2015) | 1.05 | 16 | 16.80 |
| P04TW190 | m. | Soporte falso techo aluminio | 0.4 | 3.31 | 1.32 |
|  |  | Total |  |  | 20.39 |

| Medición | Uds. | Largo | Alto | Parcial |
|---|---|---|---|---|
| TECHO | 0.5 | 453.9 |  | 226.95 |
| TABICA LUCERNARIO | 0.5 | 31.5 | 0.95 | 14.96 |
| . |  |  |  |  |
| A deducir Lucernario | -0.5 | 50.49 |  | -25.25 |
| Subtotal |  |  |  | 216.66 |
| Total |  |  |  | 216.66 |

**REV 03** m REVEST. PARAMEN. PANEL FENOLICO S/ESTR. OCULTA ACERO
31.5 m × 86.23 = 2716.25
Peto de protección anti caídas de 1 m de altura y 12 cm de ancho, formado por estructura tubular de acero laminado en caliente separados 70 cm, unida a la estructura principal del edificio mediante soldadura electrica y revestida en todo el desarrollo con tablero estratificado para exteriores resistente a la humedad en color a definir por la Dirección Facultativa, clase de reacción al fuego Bs2d0, con acabado liso, unido por medio de tornillos vistos, de acuerdo con la descripción que aparece al la documentación gráfica, incluso replanteo, cortes, piezas especiales y p.p de pequeño material, medios auxiliares y ayudas de albañilería. Medida la longitud ejecutada.

| Código | Ud | Descripción | Rendimiento | Precio | Importe |
|---|---|---|---|---|---|
| O01OB150 | h. | Oficial 1ª carpintero | 0.15 | 15.12 | 2.27 |
| O01OB160 | h. | Ayudante carpintero | 0.15 | 14.55 | 2.18 |
| O01OB130 | h. | Oficial 1ª cerrajero | 0.75 | 15.12 | 11.34 |
| O01OB140 | h. | Ayudante cerrajero | 1 | 14.55 | 14.55 |
| P14TFC010 | m2 | Tablero fenólico compacto de 10 mm (material; 05/11/2015) | 1.4 | 35.35 | 49.49 |
| P13TR599 | kg | Acero S 275 J0 perf. secc. hueca lam. cal. | 9.2 | 0.66 | 6.07 |
| P25OU080 | l. | Minio electrolitico | 0.009 | 11.28 | 0.10 |
| P25JA025 | l. | Esmalte satinado | 0.03 | 7.79 | 0.23 |
|  |  | Total |  |  | 86.23 |

| Medición | Uds. | Largo | Parcial |
|---|---|---|---|
| PERÍMETRO LUCERNARIO | 1 | 31.5 | 31.50 |
| Total |  |  | 31.5 |

**REV 04** m2 REVEST. PERFILES ESTRUCT. CHAPA ALUM. ACABADO MATE (03/04/2008)
203.49 m2 × 17.54 = 3569.21
Revestimiento de perfiles metálicos estructurales con chapa de aluminio perfilado prelacado al horno acabado mate, en color a definir por la DIrección facultativa, de 1 mm. de espesor, colocadas según detalles de la documentación gráfica, sobre perfilería de aluminio conformado, lacado al horno acabado mate, i/p.p. de remates, piezas especiales, accesorios de fijación y andamiaje, instalado s/NTE-RTP, medida la superficie ejecutada según documentación gráfica.

| Código | Ud | Descripción | Rendimiento | Precio | Importe |
|---|---|---|---|---|---|
| O01OB130 | h. | Oficial 1ª cerrajero | 0.15 | 15.12 | 2.27 |
| O01OB140 | h. | Ayudante cerrajero | 0.15 | 14.55 | 2.18 |
| P12V021 | m2 | Chapa alum. anodiz.mate 1 mm (material; 05/11/2015) | 1 | 13.09 | 13.09 |
|  |  | Total |  |  | 17.54 |

| Medición | Uds. | Largo | Ancho | Parcial |
|---|---|---|---|---|
| PILARES |  |  |  |  |
|  | 16 | 5.2 | 0.8 | 66.56 |
|  | 4 | 5.2 | 0.8 | 16.64 |
| VIGAS |  |  |  |  |
| Pórtico 1 | 1 | 18.04 | 1 | 18.04 |
| Pórtico 2 | 1 | 18.04 | 1 | 18.04 |
| Pórtico 3 | 1 | 9.42 | 1 | 9.42 |
| Pórtico 4 | 1 | 14.43 | 0.75 | 10.82 |
| . |  |  |  |  |
| Cercha A | 1 | 21.68 | 1 | 21.68 |
| Cercha B (P3-P7) | 1 | 7.03 | 1 | 7.03 |
| Cercha B (P10-P13) | 1 | 8.39 | 1 | 8.39 |
| Cercha C | 1 | 20.63 | 1 | 20.63 |
| . |  |  |  |  |
| BAJANTE | 1 | 5.2 | 1.2 | 6.24 |
| Subtotal |  |  |  | 203.49 |
| Total |  |  |  | 203.49 |

## 09 INSTALACIONES
Importe: 50909.19

### 09.01 INSTALACIÓN ELÉCTRICA
Importe: 5731.61

**ELE 01** Ud AMPLIACIÓN DE CUADRO EXISTENTE (03/04/2008)
1 Ud × 1554.85 = 1554.85
Ampliación de cuadro existente con los elementos del esquema del proyecto, utilizando el espacio disponible del armario general, con elementos de igual serie y modelos a los instalados, con módulos de iluminación del sistema actual para encendido, apagado y regulación DALI incluida conexión a pantalla, rotulación acorde a la actual, incluido conexión a red de toma de tierra existente.

| Código | Ud | Descripción | Rendimiento | Precio | Importe |
|---|---|---|---|---|---|
| O01OB200 | h. | Oficial 1ª electricista (mano de obra; 03/04/2008) | 15 | 15.12 | 226.80 |
| O01OB220 | h. | Ayudante electricista (mano de obra; 03/04/2008) | 11 | 14.55 | 160.05 |
| PIE10000 | Ud | Interruptor Magnetotérmico I+N, DE 6-25 A (material; 19/08/2012) | 2 | 13.6 | 27.20 |
| PIE10300 | Ud | Interruptor Magnetotérmico II, DE 10-32 A (material; 19/08/2012) | 7 | 44 | 308.00 |
| PIEI0400 | Ud | Interruptor Magnetotérmico II, DE 20 A (material; 26/11/2015) | 2 | 44.44 | 88.88 |
| PIE10800 | Ud | Interruptor Magnetotérmico IV, DE 10-32 A (material; 19/08/2012) | 1 | 91.2 | 91.20 |
| PIE08500 | Ud | Interruptor Diferencial II 25 A/30 Ma TIPO AC (material; 19/08/2012) | 3 | 44.8 | 134.40 |
| PIE09100 | Ud | Interruptor DiferencialIV 40 A/30 mA TIPO AC (material; 19/08/2012) | 1 | 200.8 | 200.80 |
| PIE01001 | Ud | Módulos Telerruptores accionamiento de circuitos (material; 26/11/2015) | 7 | 45.36 | 317.52 |
|  |  | Total |  |  | 1554.85 |

**ELE 02** m CIRCUITO MONOFÁSICO 2x4 mm2 + TT SUPERFICIE
118 m × 8.56 = 1010.08
Circuito monofásico,instalado con cable de cobre de tres conductores no propagadores de la llama y de baja emisión de humos de 4 mm2 de sección nominal, aislado con tubo de PVC flexible en zonas ocultas y en acero rígido en zonas vistas de 25 mm de diámetro y 1 mm de pared, en montaje superficial, incluso p.p. de cajas de derivación, grapas, piezas especiales y ayudas de albañilería; construido según REBT. Medida la longitud ejecutada desde la caja de mando y protección hasta la caja de registro del ultimo recinto suministrado.

| Código | Ud | Descripción | Rendimiento | Precio | Importe |
|---|---|---|---|---|---|
| O01OB200 | h. | Oficial 1ª electricista | 0.07 | 15.12 | 1.06 |
| O01OB220 | h. | Ayudante electricista | 0.05 | 14.55 | 0.73 |
| P15GA300 | m | Cable de cobre 1x4 mm2 H07V-K (material; 26/11/2015) | 3.2 | 1.03 | 3.30 |
| P15AF006 | m. | Tubo rígido PVC D 25 mm. (material) | 0.54 | 0.77 | 0.42 |
| P15GM010 | m. | Tubo de acero enchufable pg.M 20 (material) | 0.5 | 2.06 | 1.03 |
| P01WA010 | Ud | Ayuda de albañilería (material) | 0.001 | 1715 | 1.72 |
| P36MCPE01 | Ud | Mat.complem. y piezas especiales (material; 26/11/2015) | 0.3 | 0.55 | 0.17 |
| P01DW090 | ud | Pequeño material | 0.125 | 1 | 0.13 |
|  |  | Total |  |  | 8.56 |

**ELE 03** m CIRCUITO MONOFÁSICO 2x2.5 mm2 + TT SUPERFICIE
378 m × 6.57 = 2483.46
Circuito monofásico, instalado con cable de cobre de tres conductores no propagadores de la llama y de baja emisión de humos de 2,5 mm2 de sección nominal, aislado con tubo de PVC flexible en zonas ocultas y en acero rígido en zonas vistas de 25 mm de diámetro y 1 mm de pared, en montaje superficial, incluso p.p. de cajas de derivación, grapas, piezas especiales y ayudas de albañilería; construido según REBT. Medida la longitud ejecutada desde la caja de mando y protección hasta la caja de registro del ultimo recinto suministrado.

| Código | Ud | Descripción | Rendimiento | Precio | Importe |
|---|---|---|---|---|---|
| O01OB200 | h. | Oficial 1ª electricista | 0.04 | 15.12 | 0.60 |
| O01OB220 | h. | Ayudante electricista | 0.03 | 14.55 | 0.44 |
| P15GA400 |  | Cable de cobre 1x2,5 mm2 H07V-K (material; 26/11/2015) | 3.03 | 0.67 | 2.03 |
| P15AF006 | m. | Tubo rígido PVC D 25 mm. | 0.58 | 0.77 | 0.45 |
| P15GM010 | m. | Tubo de acero enchufable pg.M 20 | 0.5 | 2.06 | 1.03 |
| P01WA010 | Ud | Ayuda de albañilería | 0.001 | 1715 | 1.72 |
| P36MCPE01 | Ud | Mat.complem. y piezas especiales | 0.3 | 0.55 | 0.17 |
| P01DW090 | ud | Pequeño material | 0.125 | 1 | 0.13 |
|  |  | Total |  |  | 6.57 |

**ELE 04** m CIRCUITO MONOFÁSICO 2x1.5 mm2 + TT SUPERFICIE
80 m × 5.82 = 465.60
Circuito monofásico, instalado con cable de cobre de tres conductores no propagadores de la llama y de baja emisión de humos de 1,5 mm2 de sección nominal, aislado con tubo de PVC flexible en zonas ocultas y en acero rígido en zonas vistas de 20 mm de diámetro y 1 mm de pared, en montaje superficial, incluso p.p. de cajas de derivación, grapas, piezas especiales y ayudas de albañilería; construido según REBT. Medida la longitud ejecutada desde la caja de mando y protección hasta la caja de registro del ultimo recinto suministrado.

| Código | Ud | Descripción | Rendimiento | Precio | Importe |
|---|---|---|---|---|---|
| O01OB200 | h. | Oficial 1ª electricista | 0.04 | 15.12 | 0.60 |
| O01OB220 | h. | Ayudante electricista | 0.03 | 14.55 | 0.44 |
| P15GA500 | m | Cable de cobre 1x1,5 mm2 H07V-K (material; 26/11/2015) | 3.03 | 0.42 | 1.27 |
| P15AF006 | m. | Tubo rígido PVC D 25 mm. | 0.55 | 0.77 | 0.42 |
| P15GM010 | m. | Tubo de acero enchufable pg.M 20 | 0.52 | 2.06 | 1.07 |
| P01WA010 | Ud | Ayuda de albañilería | 0.001 | 1715 | 1.72 |
| P36MCPE01 | Ud | Mat.complem. y piezas especiales | 0.3 | 0.55 | 0.17 |
| P01DW090 | ud | Pequeño material | 0.125 | 1 | 0.13 |
|  |  | Total |  |  | 5.82 |

**ELE 05** Ud TOMA CORRIENTE MONTAJE SUPERFICIAL 16 A CON 4 mm2
6 Ud × 36.27 = 217.62
Toma de corriente en montaje superficial de 16 A con puesta a tierra, instalada con cables de cobre no propagadores de la llama y de baja emisión de humos de 4 mm2 de sección nominal, aislado con tubo de acero rígido de 25 mm de diámetro y 1 mm de pared, toma de corriente formada por caja estanca, mecanismo y tapa articulada, colocado con prensaestopas, muelles de acero inoxidable y conos, incluso cajas de conexiones, grapas, ayudas de albañilería y conexiones; construida según REBT. Medida la unidad instalada.

| Código | Ud | Descripción | Rendimiento | Precio | Importe |
|---|---|---|---|---|---|
| O01OB200 | h. | Oficial 1ª electricista | 0.65 | 15.12 | 9.83 |
| O01OB220 | h. | Ayudante electricista | 0.45 | 14.55 | 6.55 |
| O01OA060 | h. | Peón especializado | 0.12 | 14.26 | 1.71 |
| P15MBES016 | Ud | Base enchufe II+T 16 A sup. caja estan. con tapa (material; 26/11/2015) | 1 | 7.75 | 7.75 |
| P15GA300 | m | Cable de cobre 1x4 mm2 H07V-K | 3.5 | 1.03 | 3.61 |
| P15GM010 | m. | Tubo de acero enchufable pg.M 20 | 2.6 | 2.06 | 5.36 |
| P36MCPE01 | Ud | Mat.complem. y piezas especiales | 1.5 | 0.55 | 0.83 |
| P01DW090 | ud | Pequeño material | 0.63 | 1 | 0.63 |
|  |  | Total |  |  | 36.27 |

### 09.02 ILUMINACIÓN (03/04/2008)
Importe: 43857.37

**ILU 01** Ud EQUIPO AUTÓNOMO ALUMBRADO DE EMERGENCIA, 160 LÚMENES (03/04/2008)
3 Ud × 72.49 = 217.47
Equipo autónomo de alumbrado de emergencia, de 160 lúmenes, con lámpara fluorescente, para tensión 220 V, una hora de autonomía y para cubrir una superficie de 32 m2, incluso accesorios, fijación y conexion; instalado según CTE, RIPCI y REBT. Medida la unidad instalada.

| Código | Ud | Descripción | Rendimiento | Precio | Importe |
|---|---|---|---|---|---|
| O01OB200 | h. | Oficial 1ª electricista | 0.6 | 15.12 | 9.07 |
| P16ELB070 | ud | Emerg.Legrand B65 165 lm. 1 h. IP65 (material; 26/11/2015) | 1 | 61.34 | 61.34 |
| P36MCPE01 | Ud | Mat.complem. y piezas especiales | 1.5 | 0.55 | 0.83 |
| P01DW090 | ud | Pequeño material | 1.25 | 1 | 1.25 |
|  |  | Total |  |  | 72.49 |

**ILU 02** m CARRIL ELECTRIFICADO DALI (03/04/2008)
150 m × 34.78 = 5217.00
Carril universal electrificado para proyectores con dos cables para conductores eléctricos y otros dos para señal Dali, en montaje suspendido con la geometría definidas en el plano correspondiente, incluidas piezas especiales, remates decorativos y conexión a línea electrica y bus DALI. en color a decidir por la D.F.

| Código | Ud | Descripción | Rendimiento | Precio | Importe |
|---|---|---|---|---|---|
| O01OB200 | h. | Oficial 1ª electricista | 0.19 | 15.12 | 2.87 |
| O01OB220 | h. | Ayudante electricista | 0.13 | 14.55 | 1.89 |
| P15CPED001 | m | Carril Proyector carril electrif. Dali (material; 26/11/2015) | 1 | 28.22 | 28.22 |
| P36MCPE01 | Ud | Mat.complem. y piezas especiales | 1 | 0.55 | 0.55 |
| P01DW090 | ud | Pequeño material | 1.25 | 1 | 1.25 |
|  |  | Total |  |  | 34.78 |

**ILU 03** Ud PROYECTOR PARA CARRIL CONTROL DALI (03/04/2008)
40 Ud × 324.89 = 12995.60
Proyector cilindrico de led cálido, 3.000 K de alto flujo, 4900 lm y óptica ancha de 60º, con equipo para regulación DALI de 63W de potencia, para montaje en carril universal electrificado y con control DALI, en color a decidir por la D.F. modelo StyliD 2 Performance de PHILIPS o similar, incuida colocación según plano de distribución, pruebas y orientación.

| Código | Ud | Descripción | Rendimiento | Precio | Importe |
|---|---|---|---|---|---|
| O01OB200 | h. | Oficial 1ª electricista | 0.18 | 15.12 | 2.72 |
| O01OB220 | h. | Ayudante electricista | 0.12 | 14.55 | 1.75 |
| P15PCED001 | Ud | Proyector carril electrif. Dali 3000 K (material; 26/11/2015) | 1 | 318.62 | 318.62 |
| P36MCPE01 | Ud | Mat.complem. y piezas especiales | 1 | 0.55 | 0.55 |
| P01DW090 | ud | Pequeño material | 1.25 | 1 | 1.25 |
|  |  | Total |  |  | 324.89 |

**ILU 04** m ILUMINACIÓN LINEAL LED BLANCO EN BARANDILLA (03/04/2008)
80 m × 66.4 = 5312.00
Tira de led flexible para iluminación del interior de las barandillas de las pasarelas en blanco neutro, 4.000 K con un flujo de 900 lm/W, alojado en regleta de difusor opal liso acabada en aluminio, de 16 mm de ancho por 12 de fondo, incluyendo piezas especiales de unión de tramos, conexión y tapaderas, con fuentes de alimentación adecuadas en potencia y número a la potencia final instalada

| Código | Ud | Descripción | Rendimiento | Precio | Importe |
|---|---|---|---|---|---|
| O01OB200 | h. | Oficial 1ª electricista | 0.25 | 15.12 | 3.78 |
| O01OB220 | h. | Ayudante electricista | 0.2 | 14.55 | 2.91 |
| P15LTC090 | m | Led alta potencia tira continua 4000 K (material; 26/11/2015) | 1 | 57.91 | 57.91 |
| P36MCPE01 | Ud | Mat.complem. y piezas especiales | 1 | 0.55 | 0.55 |
| P01DW090 | ud | Pequeño material | 1.25 | 1 | 1.25 |
|  |  | Total |  |  | 66.4 |

**ILU 05** m ILUMINACIÓN LINEAL LED DE ACENTUACION INTERIOR (03/04/2008)
170 m × 106.5 = 18105.00
Luminaria led para iluminación del controno del pabellon desde el interior, en doble linea de proyección en blanco neutro, 4.000 K con un flujo de 1.500 lm/W hacia la zona inferior y 900 lm/W hacia la zona superior, alojados en tubo de policarbonato con el grado IP requrerido según ubicación, de 16 mm de diámetro, incluyendo piezas especiales de unión de tramos, conexión y tapaderas, con fuentes de alimentación adecuadas en potencia y número a la potencia final instalada

| Código | Ud | Descripción | Rendimiento | Precio | Importe |
|---|---|---|---|---|---|
| O01OB200 | h. | Oficial 1ª electricista | 0.4 | 15.12 | 6.05 |
| O01OB220 | h. | Ayudante electricista | 0.2 | 14.55 | 2.91 |
| P15LTCT095 | m | Led alta pot. tira bajo tubo policar. 4000 K (material; 26/11/2015) | 1 | 95.74 | 95.74 |
| P36MCPE01 | Ud | Mat.complem. y piezas especiales | 1 | 0.55 | 0.55 |
| P01DW090 | ud | Pequeño material | 1.25 | 1 | 1.25 |
|  |  | Total |  |  | 106.5 |

**ILU 06** m ILUMINACIÓN LINEAL LED BAJO PASARELA (03/04/2008)
30 m × 67.01 = 2010.30
Tira de led flexible para iluminación de restos debajo de la pasarela interior, en blanco cálido, 3.5000 K con un flujo de 900 lm/W, alojado en regleta de difusor transparente acabada en aluminio, de 16 mm de ancho por 12 de fondo, incluyendo piezas especiales de unión de tramos, conexión y tapaderas, con fuentes de alimentación adecuadas en potencia y número a la potencia final instalada

| Código | Ud | Descripción | Rendimiento | Precio | Importe |
|---|---|---|---|---|---|
| O01OB200 | h. | Oficial 1ª electricista | 0.35 | 15.12 | 5.29 |
| O01OB220 | h. | Ayudante electricista | 0.2 | 14.55 | 2.91 |
| P15LTCR086 | m | Led tira continua en regleta 3000 K (material; 26/11/2015) | 1 | 57.01 | 57.01 |
| P36MCPE01 | Ud | Mat.complem. y piezas especiales | 1 | 0.55 | 0.55 |
| P01DW090 | ud | Pequeño material | 1.25 | 1 | 1.25 |
|  |  | Total |  |  | 67.01 |

### 09.03 PROTECCIÓN CONTRA INCENDIOS
Importe: 1320.21

**PCI 01** Ud EXTINTOR MOVIL, DE POLVO ABC, CON 9KG (03/04/2008)
1 Ud × 50.66 = 50.66
Extintor movil, de polvo abc, con 9kg. de capacidad eficacia 34-A,183-B, formado por recipiente de chapa de acero electrosoldada, con presión incorporada, válvula de descarga, de asiento con palanca para interrupción; manómetro, herrajes de cuelgue, placa de timbre, incluso pequeño material, montaje y ayudas de albañilería; instalado según CTE. Medida la unidad instalada.

| Código | Ud | Descripción | Rendimiento | Precio | Importe |
|---|---|---|---|---|---|
| O01OA070 | h. | Peón ordinario | 0.01 | 14.11 | 0.14 |
| P23FJ040 | ud | Extintor polvo ABC 9 kg. pr.in.21-A,144-B (material; 26/11/2015) | 1 | 48.72 | 48.72 |
| P36MCPE01 | Ud | Mat.complem. y piezas especiales | 1 | 0.55 | 0.55 |
| P01DW090 | ud | Pequeño material | 1.25 | 1 | 1.25 |
|  |  | Total |  |  | 50.66 |

**PCI 02** Ud BOCA INCENDIO SUPERFICIE (03/04/2008)
1 Ud × 247.05 = 247.05
Boca de incendio equipada, en montaje superficial formada por armario metálico, pintado, con puerta de vidrio y marco de acero cromado, conteniendo: devanadera; manguera, de 15 m y 25 mm de diámetro, de tejido flexible para una presión de 15 kg/cm2 con dos racores UNE 23-400 de igual diámetro y de aleación de aluminio, válvula de globo de 40 mm (1 1/2") de latón y lanza de aluminio de tres efectos, chorro, pulverización y paro, ambas con racores iguales que manguera, manómetro de 0 a 15 kg/cm2, soporte de lanza, rotulo en puerta, incluso montaje, conexión y ayudas de albañilería; instalado según CTE y RIPCI. Medida la unidad instalada.

| Código | Ud | Descripción | Rendimiento | Precio | Importe |
|---|---|---|---|---|---|
| O01OA030 | h. | Oficial primera | 0.1 | 15.12 | 1.51 |
| O01OA060 | h. | Peón especializado | 0.1 | 14.26 | 1.43 |
| O01OB170 | h. | Oficial 1ª fontanero calefactor | 0.3 | 15.12 | 4.54 |
| P23FF155 | ud | BIE 25 mm.x 15 m. con armario (material; 26/11/2015) | 1 | 233.77 | 233.77 |
| P36MCPE01 | Ud | Mat.complem. y piezas especiales | 6 | 0.55 | 3.30 |
| P01DW090 | ud | Pequeño material | 2.5 | 1 | 2.50 |
|  |  | Total |  |  | 247.05 |

**PCI 03** m CANALIZACIÓN SUPERFICIAL AC. NEGRO ESTIRADO DIÁM. 1" S
70 m × 13.75 = 962.50
Canalización de acero soldado UNE-19040, unión soldada o ranurada, de 1" de diámetro exterior, incluso p.p. uniones, piezas especiales, anclajes, pequeño material, pintura de imprimación y acabado; Instalada según CTE. Medida la longitud ejecutada.

| Código | Ud | Descripción | Rendimiento | Precio | Importe |
|---|---|---|---|---|---|
| O01OB950 | h. | Oficial 1ª Instalador (mano de obra; 03/04/2008) | 0.15 | 15.12 | 2.27 |
| O01OB960 | h. | Ayudante instalador (mano de obra; 03/04/2008) | 0.15 | 14.55 | 2.18 |
| P20TA040 | m. | Tubería acero negro sold. UNE 19040 26,9X2,65 mm Diám. x Esp. (material; 26/11/2015) | 1.01 | 3.93 | 3.97 |
| P25JA090 | l. | E. glicero. 1ªcal. b/n Montosintetic mate (material) | 0.2 | 10.89 | 2.18 |
| O01OB230 | h. | Oficial 1ª pintura | 0.03 | 15.12 | 0.45 |
| O01OB240 | h. | Ayudante pintura | 0.03 | 14.55 | 0.44 |
| P25OU020 | l. | Imp. anticorrosiva minio blanco (material) | 0.22 | 9.83 | 2.16 |
| P25WW220 | ud | Pequeño material (material) | 0.1 | 0.99 | 0.10 |
|  |  | Total |  |  | 13.75 |

**PCI 04** Ud PLACA SEÑALIZACIÓN 210x210 mm (03/04/2008)
10 Ud × 6 = 60.00
Placa para señalización de elementos de evacuación o de señalización interior, realizada en metacrilato de 5 mm de espesor, con dimensión mínima 210x210 mm. con rotulación en color a definir por la Dirección Facultativa, incluso soporte de fijación, medios auxiliares y colocación. Medida la unidad totalmente instalada.

| Código | Ud | Descripción | Rendimiento | Precio | Importe |
|---|---|---|---|---|---|
| O01OA070 | h. | Peón ordinario | 0.01 | 14.11 | 0.14 |
| P45PM210 | Ud | Placa metacrilato 210x210 (material; 23/09/2015) | 1 | 5.86 | 5.86 |
|  |  | Total |  |  | 6 |

| Medición | Uds. | Parcial |
|---|---|---|
| Previsión | 10 | 10.00 |
| Total |  | 10 |

## 10 CARPINTERÍA Y CERRAJERÍA (03/04/2008)
Importe: 8478.73

**CER 01** m BARANDILLA RAMPA ACERO INOX. (03/04/2008)
80 m × 97.54 = 7803.20
Barandilla para pasarela de 100 cm. de altura con pasamanos de 45x45 mm. y pilastras de 40x40 mm. cada 70 cm., con ángulo inferior para anclaje a la estructura existente, enmarcado separado 12 cm. del pasamanos que encierra montantes verticales cada 10 cm. de 30x15 mm., todos los perfiles de acero inoxidable de 1ª calidad 18/8. Elaborada en taller y montaje en obra (sin incluir recibido de albañilería).

| Código | Ud | Descripción | Rendimiento | Precio | Importe |
|---|---|---|---|---|---|
| O01OB130 | h. | Oficial 1ª cerrajero | 1.5 | 15.12 | 22.68 |
| O01OB140 | h. | Ayudante cerrajero | 1.5 | 14.55 | 21.83 |
| BAI100 | m | Barandilla acero inox. 100 cm (material; 23/09/2015) | 1.05 | 50.5 | 53.03 |
|  |  | Total |  |  | 97.54 |

| Medición | Uds. | Largo | Parcial |
|---|---|---|---|
| PASARELA INFERIOR | 2 | 20 | 40.00 |
| PASARELA SUPERIOR | 2 | 20 | 40.00 |
| Subtotal |  |  | 80.00 |
| Total |  |  | 80 |

**CER 02** Ud CANCELA PLETINA Y ANGULARES ACERO INOX. (03/04/2008)
1 Ud × 675.53 = 675.53
Cancela corredera formada por cerco y bastidor de hoja con pletinas y angulares de acero inoxidable, según dimensiones y detalles de diseño descritos en la documentación gráficas; con patillas para recibido,carriles guia superior e inferior, rodamientos de alta resistencia, herrajes de colgar y seguridad, cerradura y manivela a dos caras, elaborada en taller, ajuste y fijación en obra, incluso parte proporcinal de medios auxiliares, pequeño material y ayudas de albañilería. Medida la unidad instalada.

| Código | Ud | Descripción | Rendimiento | Precio | Importe |
|---|---|---|---|---|---|
| O01OB130 | h. | Oficial 1ª cerrajero | 4 | 15.12 | 60.48 |
| O01OB140 | h. | Ayudante cerrajero | 4 | 14.55 | 58.20 |
| CCAI100 | ud | Cancela corredera acero inox. 250x220 cm (material; 03/11/2015) | 1 | 556.85 | 556.85 |
|  |  | Total |  |  | 675.53 |

| Medición | Uds. | Parcial |
|---|---|---|
| Salida a parque desde rampa | 1 | 1.00 |
| Total |  | 1 |

## 11 SEGUIMIENTO Y PROTECCIÓN DE RESTOS ARQUEOLÓGICOS
Importe: 20167.45

**ARQ 00** m2 PROTECCIÓN DE RESTOS NO MUSEALIZABLES
426.44 m2 × 4.69 = 2000.00
Partida de protección provisional de restos arqueológicos, conforme a las especificaciones realizadas por la Dirección Facultativa, durante la ejecución de las obras de construcción, mediante el suministro, colocación y retirada de materiales y elementos (Láminas protectoreas, tableros, grava, etc.) que garanticen la conservación de los restos; incluso parte proporcional de ayudas, medios auxiliares, carga y transporte interior de los escombros hasta contenedor y posterior retirada a vertedero autorizado.Medida la uniad totalmente terminada.

| Código | Ud | Descripción | Rendimiento | Precio | Importe |
|---|---|---|---|---|---|
| O01OA070 | h. | Peón ordinario | 0.212 | 14.11 | 2.99 |
| P01EM205 | m3 | Tabloncillo pino 2,50/5,50x205x55 | 0.002 | 220.64 | 0.44 |
| P01EM225 | m3 | Tabla pino 2,00/2,50 de 26mm. | 0.002 | 220.64 | 0.44 |
| P06BG320 | m2 | Fieltro geotextil 125 g/m2 | 1.05 | 0.78 | 0.82 |
|  |  | Total |  |  | 4.69 |

| Medición | Uds. | Largo | Parcial |
|---|---|---|---|
| Superficie en planta | 1 | 426.44 | 426.44 |
| Total |  |  | 426.44 |

**ARQ 01** m3 EXCAVAC. ARQUEOLÓG.MAN.TERR.COMP. (03/04/2008)
224.32 m3 × 15.52 = 3481.45
Excavación en vaciado hasta una profundidad máxima de 2,5 m, por métodos manuales de terreno de consistencia compacta en zona de riqueza arqueológica, en inmuebles de interés histórico (castillos, palacios, iglesias, conventos, monasterios, etc.), realizada por niveles naturales o artificiales según indicaciones del responsable arqueológico, con extracción manual del material sobrante a borde de excavación mediante cubos y transporte manual en carretilla hasta contenedor, incluso parte proporcional de elementos de contención contra posibles desprendimientos. medido el volumen teórico extraido

| Código | Ud | Descripción | Rendimiento | Precio | Importe |
|---|---|---|---|---|---|
| O01OA070 | h. | Peón ordinario | 1.1 | 14.11 | 15.52 |
|  |  | Total |  |  | 15.52 |

| Medición | Uds. | Largo | Alto | Parcial |
|---|---|---|---|---|
|  | 1 | 164.81 | 0.5 | 82.41 |
|  | 1 | 62.55 | 0.5 | 31.28 |
|  | 1 | 54.16 | 0.5 | 27.08 |
|  | 1 | 167.1 | 0.5 | 83.55 |
| Subtotal |  |  |  | 224.32 |
| Total |  |  |  | 224.32 |

**ARQ 02** m2 EXCAVAC. REFINO MED.MAN.TERR.COMP. (03/04/2008)
1200 m2 × 1.13 = 1356.00
Excavación en refino de paramentos y fondos de vaciado previo en excavación arqueológica, hasta una profundidad máxima de 2,5 m, por métodos manuales de terreno de consistencia compacta realizada mediante piqueta, espátula y cepillo de púas duras, hasta alcanzar el nivel de acabado requerido en el proyecto y según las indicaciones del responsable arqueológico o de restauración, con extracción manual del material sobrante a borde de excavación mediante cubos y transporte manual en carretilla hasta contenedor, incluso parte proporcional de elementos de contención contra posibles desprendimientos. Medida la superficie teórica de los restos.

| Código | Ud | Descripción | Rendimiento | Precio | Importe |
|---|---|---|---|---|---|
| O01OA070 | h. | Peón ordinario | 0.08 | 14.11 | 1.13 |
|  |  | Total |  |  | 1.13 |

| Medición | Uds. | Largo | Parcial |
|---|---|---|---|
| Previsión | 1 | 1200 | 1200.00 |
| Total |  |  | 1200 |

**ARQ 03** m2 LIMPIEZA MEC.CERAM.PAVIM. Y LADRILLOS BAJA DIFIC.
118.43 m2 × 15.03 = 1780.00
Limpieza de superficies de ladrillo, mampuesto, piedra, etc. de baja dificultad, empleando cepillos de fibra mineral, plástica o de cobre y pulverización de una mezcla de agua, alcohol y amoniaco, previa retirada de depósitos superficiales de suciedad y excrementos, con eliminación de polvo con ayuda de aspirador eléctrico. incluso parte proporcional de memoria final y documentación gráfica de los trabajos realizados, medios auxiliares y ayudas de albañilería. Medida la uniad totalmente acabada

| Código | Ud | Descripción | Rendimiento | Precio | Importe |
|---|---|---|---|---|---|
| O01OB530 | h. | Restaurador licenciado ob.cortas (mano de obra) | 0.255 | 25.31 | 6.45 |
| O01OA060 | h. | Peón especializado | 0.3 | 14.26 | 4.28 |
| M099AE001 | h | Aspirador elect. indust. (maquinaria; 26/11/2015) | 0.32 | 9.5 | 3.04 |
| P099BAL001 | l | Mezcla limpiadora Agua+alcohol+amoniaco (material; 26/11/2015) | 1 | 1.26 | 1.26 |
|  |  | Total |  |  | 15.03 |

| Medición | Uds. | Largo | Parcial |
|---|---|---|---|
| Estimación según planos históricos | 1 | 118.43 | 118.43 |
| Total |  |  | 118.43 |

**ARQ 04** m2 LIMPIEZA MAT.CERAM. Y ELIMINAN. REPELLOS
93.75 m2 × 16 = 1500.00
Limpieza de superficies de ladrillo, mampuesto, piedra, etc. de dificultad media, con eliminación de restos de enfoscados, empleando cepillos de fibra c319mineral, plástica o de cobre y pulverización de una mezcla de agua, alcohol y amoniaco, previa retirada de depósitos superficiales de suciedad y excrementos, con eliminación de polvo con ayuda de aspirador eléctrico. incluso parte proporcional de memoria final y documentación gráfica de los trabajos realizados, medios auxiliares y ayudas de albañilería. Medida la uniad totalmente acabada

| Código | Ud | Descripción | Rendimiento | Precio | Importe |
|---|---|---|---|---|---|
| O01OB530 | h. | Restaurador licenciado ob.cortas | 0.3 | 25.31 | 7.59 |
| O01OA060 | h. | Peón especializado | 0.288 | 14.26 | 4.11 |
| M099AE001 | h | Aspirador elect. indust. | 0.32 | 9.5 | 3.04 |
| P099BAL001 | l | Mezcla limpiadora Agua+alcohol+amoniaco | 1 | 1.26 | 1.26 |
|  |  | Total |  |  | 16 |

| Medición | Uds. | Largo | Parcial |
|---|---|---|---|
| Estimación según planos históricos | 1 | 93.75 | 93.75 |
| Total |  |  | 93.75 |

**ARQ 05** m2 CONSOLIDACIÓN SUP.LADRILLO Y TAPIAL
47.5 m2 × 20 = 950.00
Trabajos de consolidación en superficies de ladrillo, tapial, morteros varios y materiales pétreos, mediante aplicación de silicato de etilo mediante impregnación, diluido a menos del 60% en disolvente hidrocarburo alifático anhídrido, realizado por especialistas, con aplicación de las capas necesarias hasta alcanzar la consolidación exigida. incluso parte proporcional de memoria final y documentación gráfica de los trabajos realizados, medios auxiliares y ayudas de albañilería. Medida la unidad totalmente acabada

| Código | Ud | Descripción | Rendimiento | Precio | Importe |
|---|---|---|---|---|---|
| O01OB530 | h. | Restaurador licenciado ob.cortas | 0.5 | 25.31 | 12.66 |
| O01OA060 | h. | Peón especializado | 0.287 | 14.26 | 4.09 |
| P99SE001 | l | Siliacto etilo al 60% (material; 26/11/2015) | 0.218 | 14.93 | 3.25 |
|  |  | Total |  |  | 20 |

| Medición | Uds. | Largo | Ancho | Parcial |
|---|---|---|---|---|
| Estimación según planos históricos | 1 | 190 | 0.25 | 47.50 |
| Total |  |  |  | 47.5 |

**ARQ 06** m3 RECONSTRUCCIÓN VOLUMÉTRICA
70 m3 × 50 = 3500.00
Reconstrucción volumétrica de elementos arqueológicos mediante mortero de cal hidráulica Lafarge NHL 3,5 o similar con árido fino de sílice o polvo de mármol, en dosificación 1/2, reforzado con mallazo de tela de fibra de vidrio, y pigmentos de tonalidad ocre, hasta conseguir nivel del despiece de las baldosas cerámicas, incluso parte proporcional de memoria final y documentación gráfica de los trabajos realizados, medios auxiliares y ayudas de albañilería. Medida la unidad ejecutada y totalmente terminada

| Código | Ud | Descripción | Rendimiento | Precio | Importe |
|---|---|---|---|---|---|
| O01OB530 | h. | Restaurador licenciado ob.cortas | 0.91 | 25.31 | 23.03 |
| O01OA060 | h. | Peón especializado | 1.5 | 14.26 | 21.39 |
| P99MCH001 | kg | Mortero Cal Hidrá. NHL 3,5 (material; 26/11/2015) | 8.21 | 0.62 | 5.09 |
| P99MFVR001 | m2 | Malla fibra vidrio revoco (material; 26/11/2015) | 1.05 | 0.47 | 0.49 |
|  |  | Total |  |  | 50 |

| Medición | Uds. | Largo | Parcial |
|---|---|---|---|
| Estimación según planos históricos | 1 | 70 | 70.00 |
| Total |  |  | 70 |

**ARQ 07** m2 TRATAMIENTO HIDROFUGANTE
280 m2 × 10 = 2800.00
Tratamiento de protección hidrófuga de superficies de piedra mediante aplicación de varias manos de siloxano modificado o similar en hidrocarburo alifático anhídrido, aplicado por impregnación o atomizado según casos. incluso parte proporcional de memoria final y documentación gráfica de los trabajos realizados, medios auxiliares y ayudas de albañilería. Medida la unidad ejecutada y totalmente terminada.

| Código | Ud | Descripción | Rendimiento | Precio | Importe |
|---|---|---|---|---|---|
| O01OB530 | h. | Restaurador licenciado ob.cortas | 0.1 | 25.31 | 2.53 |
| O01OA060 | h. | Peón especializado | 0.1 | 14.26 | 1.43 |
| P99SIL001 | l | Siloxano (material; 26/11/2015) | 1 | 6.04 | 6.04 |
|  |  | Total |  |  | 10 |

| Medición | Uds. | Largo | Parcial |
|---|---|---|---|
| Estimación según planos históricos | 1 | 280 | 280.00 |
| Total |  |  | 280 |

**ARQ 08** m2 ENJABELGADO Y REINTEGRACIÓN CROMÁTICA
112 m2 × 25 = 2800.00
Tratamiento de protección hidrófuga de superficies de piedra mediante aplicación de varias manos de siloxano modificado o similar en hidrocarburo alifático anhídrido, aplicado por impregnación o atomizado según casos. incluso parte proporcional de memoria final y documentación gráfica de los trabajos realizados, medios auxiliares y ayudas de albañilería. Medida la unidad ejecutada y totalmente terminada.

| Código | Ud | Descripción | Rendimiento | Precio | Importe |
|---|---|---|---|---|---|
| O01OB530 | h. | Restaurador licenciado ob.cortas | 0.37 | 25.31 | 9.36 |
| O01OA060 | h. | Peón especializado | 0.39 | 14.26 | 5.56 |
| P99SIL001 | l | Siloxano | 1 | 6.04 | 6.04 |
| P99PCAL001 | Kg | Pintura a la cal, a base de cal grasa (material; 26/11/2015) | 0.4 | 9.87 | 3.95 |
| P99PIMIN001 | Kg | Pigmentos minerales (material; 26/11/2015) | 0.01 | 8.85 | 0.09 |
|  |  | Total |  |  | 25 |

| Medición | Uds. | Largo | Parcial |
|---|---|---|---|
| Estimación según planos históricos | 1 | 112 | 112.00 |
| Total |  |  | 112 |

## 12 VARIOS
Importe: 4590.04

**VID 01** Ud PUERTA VIDRIO LAMINADO DOS HOJAS FIJO SUP.
1 Ud × 653.4 = 653.40
Puerta de dos hojas con montantes fijos en ambos laterales y en la zona superior, realizado en vidrio impreso templado incoloro de 10 mm de espesor con hojas abatibles de 2100x800 mm, con taladros, muescas y taquillas para alojamiento de herrajes, con dos cantos largos redondos, con cantos cortos planos, piezas de giro superior e inferior, pernios, cerradura central, frenos y tiradores de acero inoxidable, incluso ayuda de albañilería; construida según las instrucciones del fabricante. Medida la superficie ejecutada.

| Código | Ud | Descripción | Rendimiento | Precio | Importe |
|---|---|---|---|---|---|
| O01OB250 | h. | Oficial 1ª vidriería | 8.2 | 15.12 | 123.98 |
| P14BP010 | ud | Puerta luna temp. inc 2190x896 (material; 03/11/2015) | 2 | 94.64 | 189.28 |
| P14BA050 | m2 | Luna templada Securit incolora 10mm. (material) | 1.9 | 60.34 | 114.65 |
| P14BP120 | ud | Pernio alto 54 mm (material) | 1 | 16.83 | 16.83 |
| P14BP130 | ud | Pernio bajo 54 mm (material) | 1 | 24.08 | 24.08 |
| P14BP140 | ud | Punto de giro alto (material) | 1 | 8.03 | 8.03 |
| P14BP150 | ud | Punto de giro bajo (material) | 1 | 20.79 | 20.79 |
| P14BP160 | ud | Tapa de freno (material) | 1 | 9.41 | 9.41 |
| P14BP170 | ud | Caja de freno (material) | 1 | 7.58 | 7.58 |
| P14BP180 | ud | Mecanismo freno (material) | 1 | 94.26 | 94.26 |
| P14BP190 | ud | Cerradura llave y manivela (material) | 1 | 43.01 | 43.01 |
| P01DW090 | ud | Pequeño material | 1.5 | 1 | 1.50 |
|  |  | Total |  |  | 653.4 |

**VID 02** m2 ACRISTALAMIENTO MIRADORES PARQUE
52 m2 × 53.79 = 2797.08
Acristalamiento laminar de seguridad, formado por dos lunas pulidas incoloras de 6 mm. unidas por lámina de butiral de polivinilo transparente, con un espesor total de 13 mm, colocado sobre marco de perfil de acero inoxidable, incluso perfil en U de neopreno, cortes y colocación de junquillos; construido según NTE/FVE-12 e instrucciones del fabricante. Medida la superficie ejecutada.

| Código | Ud | Descripción | Rendimiento | Precio | Importe |
|---|---|---|---|---|---|
| O01OB250 | h. | Oficial 1ª vidriería | 0.5 | 15.12 | 7.56 |
| P99MAI100 | m2 | Marco acero inox + junquillo (material; 05/11/2015) | 0.33 | 12.6 | 4.16 |
| P14DM015 | m2 | Multipact 6+6 butiral incoloro | 1.006 | 37.2 | 37.42 |
| P14KW060 | m. | Sellado silicona Sikasil WS-605-S/305-N | 3.5 | 0.9 | 3.15 |
| P01DW090 | ud | Pequeño material | 1.5 | 1 | 1.50 |
|  |  | Total |  |  | 53.79 |

| Medición | Uds. | Largo | Alto | Parcial |
|---|---|---|---|---|
|  | 2 | 20 | 1.3 | 52.00 |
| Total |  |  |  | 52 |

**IMP 01** m IMPERMEABILIZACIÓN PUNTOS SINGULARES
62 m × 18.38 = 1139.56
Impermeabilización de puntos singulares con posible entrada de agua tanto en cubierta como en encuentros con paramentos verticales existentes, que por su complejidad o especial configuración requieran de un tratamiento específico para garantizar la estanqueidad, según las especificaciones de la Dirección facultativa, realizado mediante lámina impermeabilizante de PVC-P de 1,2 mm. autoprotegida, con armadura de poliéster Rhenofol CV con un desarrollo de 1 m., incluso parte proporcional de piezas especiales, sellado de juntas con masilla elástica de poliuretano, remates y medios auxiliares. Medida la longitud ejecutada.

| Código | Ud | Descripción | Rendimiento | Precio | Importe |
|---|---|---|---|---|---|
| O01OA030 | h. | Oficial primera | 0.1 | 15.12 | 1.51 |
| O01OA050 | h. | Ayudante | 0.1 | 14.4 | 1.44 |
| P06SL060 | m2 | Lám.PVC-P pol.Rhenofol CV 1,2 mm.1,47kg (material) | 1.05 | 14.1 | 14.81 |
| P06WA020 | kg | THF (material) | 0.05 | 12.4 | 0.62 |
|  |  | Total |  |  | 18.38 |

| Medición | Uds. | Largo | Parcial |
|---|---|---|---|
| Encuentro con fachada edificio s.XIX | 1 | 15 | 15.00 |
| Encuentro de muro Dominicos | 1 | 17 | 17.00 |
| Encuentro con Muralla | 1 | 30 | 30.00 |
| Subtotal |  |  | 62.00 |
| Total |  |  | 62 |

## 13 GESTIÓN DE RESIDUOS
Importe: 9832.32

**GES 01** m3 CARGA/TRAN.VERT.<10km.MAQ/CAM.
1236.77 m3 × 4 = 4947.08
Carga y transporte de escombros, procedentes de demoliciones y trabajos previos, al vertedero, a una distancia menor de 10 km., considerando ida y vuelta, en camiones basculantes de hasta 15 t. de peso, cargados con pala cargadora media, sin medidas de protección colectivas. Medido el volumen previa justificación documental conforme al pliego y acta de comprobación de replanteo.
NOTA:
No se computan los residuos generados en el resto de partidas, durante la ejecución de las obras, por estar contemplados como parte proporcional en cada uno de sus precios.

| Código | Ud | Descripción | Rendimiento | Precio | Importe |
|---|---|---|---|---|---|
| O01OA070 | h. | Peón ordinario | 0.049 | 14.11 | 0.69 |
| M07CB010 | h. | Camión basculante 4x2 10 t. (maquinaria) | 0.1 | 33.06 | 3.31 |
|  |  | Total |  |  | 4 |

Claves: cargador, protección, transporte, escombro, camión, vertedero, basculante, pala, colectivo, medio, peso, carga

| Medición | Uds. | Largo | Ancho | Alto | Parcial |
|---|---|---|---|---|---|
| DEL 01 | 3.64 |  |  |  | 3.64 |
| DEL 02 | 85.605 |  |  |  | 85.61 |
| DEL 03 | 9.1 |  |  |  | 9.10 |
| DEL 04 | 10.205 |  |  |  | 10.21 |
| DEL 05 | 45.006 |  |  |  | 45.01 |
| DEL 06 | 1.3 | 8.9 |  |  | 11.57 |
| DEL 07 | 1.3 | 2 | 0.6 | 0.6 | 0.94 |
| ACO 01 | 40.365 |  |  |  | 40.37 |
| ACO 02 | 613.769 |  |  |  | 613.77 |
| ACO 03 | 291.616 |  |  |  | 291.62 |
| ACO 04 | 39.728 |  |  |  | 39.73 |
| ACO 05 | 85.202 |  |  |  | 85.20 |
| Subtotal |  |  |  |  | 1236.77 |
| Total |  |  |  |  | 1236.77 |

**GES 02** m3 CANON GESTIÓN RESIDUOS MIXTOS DEMOLICIÓN (23/09/2015)
1236.77 m3 × 3.95 = 4885.24
Canon de gestión de residuos mixtos en planta de valorización situada a una distancia máxima de 10 km, generados durante la demolición de obra. Medido el volumen aparente descargado en almacén. Medido el volumen previa justificación documental conforme al pliego y acta de comprobación de replanteo.

| Código | Ud | Descripción | Rendimiento | Precio | Importe |
|---|---|---|---|---|---|
| M07N060 | m3 | Canon de gestión residuos mixtos construc. (maquinaria; 23/09/2015) | 1 | 3.95 | 3.95 |
|  |  | Total |  |  | 3.95 |

| Medición | Uds. | Parcial |
|---|---|---|
| GES 01 | 1236.77 | 1236.77 |
| Total |  | 1236.77 |

## 14 SEGURIDAD Y SALUD (03/11/2015)
Importe: 3379.76

**SYS 01** Ud PARTIDA SEGURIDAD Y SALUD EN OBRA (03/11/2015)
1 Ud × 3379.76 = 3379.76
Partida de seguridad y salud en obras de construcción que incluye: medidas de protección colectiva, equipos de protección individual, formación, reconocimiento médico, instalaciones de higiene y bienestar, primeros auxilios y señalización, conforme la normativa de Seguridad y Salud vigente, por valor del 0,9% del P.E.M. de la obra.

| Código | Ud | Descripción | Rendimiento | Precio | Importe |
|---|---|---|---|---|---|
| 070101 | u | Partida Seg. y Salud obras construc. 0,9% s/PEM (03/11/2015) | 0.009 | 375528.92 | 3379.76 |
|  |  | Total |  |  | 3379.76 |

| Código | Ud | Descripción | Precio |
|---|---|---|---|
| O01OB030 | h. | Oficial 1ª ferralla (mano de obra; 03/04/2008) | 15.12 |

**O01OB040** h. Ayudante ferralla (mano de obra; 03/04/2008)
Precio: 14.55
Claves: ayudante

**P03AA020** kg Alambre atar 1,30 mm. (material)
Precio: 1.37
Claves: alambre

**P03AC200** kg Acero corrugado B 500 S (material)
Precio: 0.69
Claves: acero, corrugado

## Precios auxiliares

**E02EM030** m3 EXC.ZANJA A MÁQUINA T. COMPACTO
Precio: 16.28
Excavación en zanjas, en terrenos compactos, por medios mecánicos, con extracción de tierras a los bordes, sin carga ni transporte al vertedero y con p.p. de medios auxiliares.

| Código | Ud | Descripción | Rendimiento | Precio | Importe |
|---|---|---|---|---|---|
| O01OA070 | h. | Peón ordinario | 0.14 | 14.11 | 1.98 |
| M05EN030 | h. | Excav.hidráulica neumáticos 100 CV (maquinaria) | 0.28 | 51.08 | 14.30 |
|  |  | Total |  |  | 16.28 |

Claves: carga, mecánico, compacto, máquina, excavación, terreno, extracción, tierra, transporte, vertedero, auxiliar, zanja, medio

**O01OA110** h. Cuadrilla C (mano de obra; 03/04/2008)
Precio: 14.33

| Código | Ud | Descripción | Rendimiento | Precio | Importe |
|---|---|---|---|---|---|
| O01OA050 | h. | Ayudante | 0.5 | 14.4 | 7.20 |
| O01OA060 | h. | Peón especializado | 0.5 | 14.26 | 7.13 |
|  |  | Total |  |  | 14.33 |

Claves: cuadrilla

**E04CM140** m3 HORM. HA-25/P/20/I CIM. V. BOMBA
Precio: 96.23
Hormigón en masa HA-25 N/mm2, consistencia plástica, Tmáx.20 mm., para ambiente normal. elaborado en central en relleno de zapatas y zanjas de cimentación, incluso vertido por medio de camión-bomba, vibrado y colocado. Según normas NTE , EHE y CTE-SE-C.

| Código | Ud | Descripción | Rendimiento | Precio | Importe |
|---|---|---|---|---|---|
| O01OA070 | h. | Peón ordinario | 0.1 | 14.11 | 1.41 |
| E04CM050 | m3 | HORM. HA-25/P/20/I V. MANUAL | 1 | 81.23 | 81.23 |
| M01HE010 | h. | Bomb.horm.estacionaria 10-22 m3/h. | 0.1 | 20.13 | 2.01 |
| P01HB090 | h. | Desplazamiento bomba (material) | 0.1 | 115.77 | 11.58 |
|  |  | Total |  |  | 96.23 |

Claves: hormigón, plástico, consistencia, masa, ambiente, relleno, cimiento, bomba, elaboración, central, zanja, vertedero, medio, vibración, norma, zapata, colocación

**A02A126** m3 MORT.CEMEN.CENTRAL M-5 (material; 23/09/2015)
Precio: 53.58
Mortero de cemento CEM II/B-P 32,5 N y arena de río de tipo M-5 para uso corriente (G), con resistencia a compresión a 28 días de 5 N/mm2, preparado en central y suministrado a pie de obra, s/RC-03 y UNE-EN-998-1:2004.

| Código | Ud | Descripción | Rendimiento | Precio | Importe |
|---|---|---|---|---|---|
| P01MC040 | m3 | Mortero cem. gris II/B-M 32,5 M-5/CEM (material; 23/09/2015) | 1 | 53.58 | 53.58 |
|  |  | Total |  |  | 53.58 |

Claves: preparación, central, cemento, areno, compresión, mortero, pie, suministro, resistencia, río

**A02M040** m3 MORT.BAST.CAL M-5 CEM BL-II/A-L 42,5 R (material)
Precio: 114.79
Mortero bastardo con cemento blanco BL-II/A-L 42,5 R, cal y arena de río M-5, confeccionado con hormigonera de 200 l., s/RC-03.

| Código | Ud | Descripción | Rendimiento | Precio | Importe |
|---|---|---|---|---|---|
| O01OA070 | h. | Peón ordinario | 1.8 | 14.11 | 25.40 |
| A01A010 | m3 | PASTA DE CAL APAGADA AMASADA (material) | 0.27 | 76.31 | 20.60 |
| P01CC140 | t. | Cemento blanco BL-II/A-L 42,5 R sacos (material) | 0.27 | 188 | 50.76 |
| P01AA020 | m3 | Arena de río 0/6 mm. | 0.98 | 16.8 | 16.46 |
| P01DW050 | m3 | Agua obra (material) | 0.2 | 1.11 | 0.22 |
| M03HH020 | h. | Hormigonera 200 l. gasolina (maquinaria) | 0.5 | 2.7 | 1.35 |
|  |  | Total |  |  | 114.79 |

Claves: confeccionar, blanco, cal, mortero, cemento, bastardo, río, hormigón, areno

**A03H090** m3 HORM. DOSIF. 330 kg /CEMENTO Tmáx.20 (material)
Precio: 68.73
Hormigón de dosificación 330 kg con cemento CEM II/B-P 32,5 N, arena de río y árido rodado Tmáx. 20 mm., con hormigonera de 300 l., para vibrar y consistencia plástica.

| Código | Ud | Descripción | Rendimiento | Precio | Importe |
|---|---|---|---|---|---|
| O01OA070 | h. | Peón ordinario | 0.834 | 14.11 | 11.77 |
| P01CC020 | t. | Cemento CEM II/B-P 32,5 N sacos | 0.34 | 92.19 | 31.34 |
| P01AA030 | t. | Arena de río 0/6 mm. (material) | 0.617 | 11.5 | 7.10 |
| P01AG020 | t. | Garbancillo 4/20 mm. (material) | 1.292 | 12.96 | 16.74 |
| P01DW050 | m3 | Agua obra | 0.18 | 1.11 | 0.20 |
| M03HH030 | h. | Hormigonera 300 l. gasolina (maquinaria) | 0.55 | 2.88 | 1.58 |
|  |  | Total |  |  | 68.73 |

Claves: vibración, hormigón, cemento, río, plástico, consistencia, dosificación, rodar, areno

**A01L020** m3 LECHADA CEMENTO 1/2 CEM II/B-P 32,5 N (material)
Precio: 68.34
Lechada de cemento CEM II/B-P 32,5 N 1/2, amasada a mano, s/RC-03.

| Código | Ud | Descripción | Rendimiento | Precio | Importe |
|---|---|---|---|---|---|
| O01OA070 | h. | Peón ordinario | 2 | 14.11 | 28.22 |
| P01CC020 | t. | Cemento CEM II/B-P 32,5 N sacos | 0.425 | 92.19 | 39.18 |
| P01DW050 | m3 | Agua obra | 0.85 | 1.11 | 0.94 |
|  |  | Total |  |  | 68.34 |

Claves: amasado, mano, lechada, cemento

**A01A010** m3 PASTA DE CAL APAGADA AMASADA (material)
Precio: 76.31
Pasta de cal viva apagada, amasada manualmente.

| Código | Ud | Descripción | Rendimiento | Precio | Importe |
|---|---|---|---|---|---|
| O01OA070 | h. | Peón ordinario | 2.5 | 14.11 | 35.28 |
| P01CL030 | t. | Cal hidratada en sacos S (material) | 0.35 | 115 | 40.25 |
| P01DW050 | m3 | Agua obra | 0.7 | 1.11 | 0.78 |
|  |  | Total |  |  | 76.31 |

Claves: manual, vivo, amasado, apagado, pasta, cal

**E04CM050** m3 HORM. HA-25/P/20/I V. MANUAL
Precio: 81.23
Hormigón en masa HA-25/P/20/I, elaborado en central en relleno de zapatas y zanjas de cimentación, incluso encamillado de pilares y muros, vertido por medios manuales, vibrado y colocación. Según normas NTE-CSZ , EHE y CTE-SE-C.

| Código | Ud | Descripción | Rendimiento | Precio | Importe |
|---|---|---|---|---|---|
| O01OA030 | h. | Oficial primera | 0.36 | 15.12 | 5.44 |
| O01OA070 | h. | Peón ordinario | 0.36 | 14.11 | 5.08 |
| M11HV120 | h. | Aguja eléct.c/convertid.gasolina D=79mm. (maquinaria) | 0.36 | 4.75 | 1.71 |
| P01HA010 | m3 | Hormigón HA-25/P/20/I central | 1.15 | 60 | 69.00 |
|  |  | Total |  |  | 81.23 |

Claves: vibración, soporte, colocación, medio, muro, cimiento, zanja, zapata, relleno, central, elaboración, masa, hormigón, manual, vertedero, norma

## Recursos

**O01OA070** h. Peón ordinario
Claves: ordinario

**O01OA060** h. Peón especializado
Claves: especial

**M06CM040** h. Compre.port.diesel m.p. 10 m3/min. 7 bar
Claves: diesel

**M06MP110** h. Martillo manual perforador neumat.20 kg
Claves: martillo, manual, perforación

**M06CM030** h. Compre.port.diesel m.p. 5 m3/min 7 bar
Claves: diesel

**M06MR110** h. Martillo manual rompedor neum. 22 kg
Claves: manual, rompedor, martillo

**O01OA050** h. Ayudante
Claves: ayudante

**O01OB010** h. Oficial 1ª encofrador
Claves: encofrar

**O01OB020** h. Ayudante encofrador
Claves: encofrar, ayudante

**P01EM205** m3 Tabloncillo pino 2,50/5,50x205x55
Claves: tablón, pino

**P01EM225** m3 Tabla pino 2,00/2,50 de 26mm
Claves: pino, tabla

**P06BG320** m2 Fieltro geotextil 125 g/m2
Claves: fieltro, geotextil

**M05PN010** h. Pala cargadora neumáticos 85 CV/1,2m3
Claves: cargador, neumático, pala

**M05PN120** h. Minicargadora neumáticos 60 CV
Claves: neumático

**P01EM270** m3 Madera pino para entibaciones
Claves: madero, pino, entibación

**P01AA020** m3 Arena de río 0/6 mm
Claves: río, areno

**P02CVM030** ud Manguito H-H PVC s/tope j.elást. D=250mm
Claves: manguito, PVC

**P02CVW010** kg Lubricante tubos PVC j.elástica
Claves: elástico, PVC, tubo

**P02TVO030** m. Tub.PVC liso j.elástica SN2 D=250mm
Claves: liso, elástico, PVC

**P01AG130** m3 Grava 40/80 mm
Claves: grava

**P02RVC060** m. Tub.dren. PVC corr.simple SN2 D=160mm
Claves: drenaje, PVC, simple

**P02EAR030** ud Arqueta PP Hidrostank c/fondo 55x55x60cm
Claves: arqueta

**M06CM010** h. Compre.port.diesel m.p. 2 m3/min 7 bar
Claves: diesel

**M06MI010** h. Martillo manual picador neumático 9 kg
Claves: neumático, picar, martillo, manual

**P02TVO040** m. Tub.PVC liso j.elástica SN2 D=315mm
Claves: liso, PVC, elástico

**P01HM020** m3 Hormigón HM-20/P/40/I central
Claves: hormigón, central

**O01OB170** h. Oficial 1ª fontanero calefactor
Claves: fontanería, calefactor

**P02ECH070** ud Canaleta H.polim.1000x300x385 rej.fund
Claves: canal

**M07Z030** ud Transporte equipo mecánico pilotes
Claves: pilote, mecánico, transporte, equipo

**P01CC020** t. Cemento CEM II/B-P 32,5 N sacos
Claves: cemento

**P01EW100** kg Lodo tixotrópico (bentonita)
Claves: bentonita, lodo, tixotrópico

**P13TT041** m. Tubo acero A-52 D=90 e=9 mm
Claves: tubo, acero

**M04PS900** h. Equipo perf. rotc. micropilotes
Claves: micropilote, equipo, perforación

**P01HM010** m3 Hormigón HM-20/P/20/I central
Claves: central, hormigón

**E04AB020** kg ACERO CORRUGADO B 500 S
Claves: colocación, armadura, doblado, cortador, acero, corrugado

**M05EN020** h. Excav.hidráulica neumáticos 84 CV
Claves: neumático, hidráulico

**P01AE100** t. Piedra en rama < 25 kg
Claves: piedra

**P03AG051** ud Gavión 3x1x1m (8X10-16) 2,7 mm
Claves: gavión

**P03AG500** kg Alambre galvanizado
Claves: alambre, galvanizar

**O01OB130** h. Oficial 1ª cerrajero
Claves: cerrajería

**P03AC210** kg Acero corrugado B 500 S pref
Claves: acero, corrugado

**P03AL005** kg Acero laminado A-42b
Claves: lámina, acero

**P01DW090** ud Pequeño material
Claves: material

**P03AL0451** ud Tuerca acero D=12
Claves: tuerca, acero

**O01OB140** h. Ayudante cerrajero
Claves: ayudante, cerrajería

**P01HA010** m3 Hormigón HA-25/P/20/I central
Claves: central, hormigón

**P03AL015** m2 Plancha nervometal 0,5 mm
Claves: plancha

**M07CG010** h. Camión con grúa 6 t
Claves: camión, grúa

**O01OB230** h. Oficial 1ª pintura
Claves: pintura

**O01OB240** h. Ayudante pintura
Claves: ayudante, pintura

**P04PY032** m2 Placa yeso laminado normal 13x1.200 mm
Claves: placa, lámina, yeso

**P04PW590** kg Pasta de juntas
Claves: pasta, junta

**P04PW010** m. Cinta de juntas yeso
Claves: junta, yeso, cinta

**P04PW570** m. Montante de 34 mm
Claves: montante

**P04PW090** ud Tornillo 3,9 x 25
Claves: tornillo

**P06BG100** m2 Fieltro geotextil Feltemper-300gr/m2
Claves: fieltro, geotextil

**O01OB300** h. Equipo cerrajero montaje
Claves: cerrajería, montaje, equipo

**P14DM015** m2 Multipact 6+6 butiral incoloro
Claves: butiral, incoloro

**P14L020** m2 Perfilería acero inox. lucernario
Claves: aluminio, lucernario, perfil

**P14L040** m2 Remates+anclajes T2
Claves: remate, anclaje

**P17VF040** m. Tubo PVC evac.pluv.j.elást. 200 mm
Claves: tubo, PVC

**P17VP070** ud Codo M-H 87º PVC evac. j.peg. 200 mm
Claves: PVC, codo

**P17JP080** ud Collarín bajante PVC D=200mm. c/cierre
Claves: PVC, collarín, bajante

**O01OB060** h. Ayudante ladrillero
Claves: ayudante

**P01LM020** mud Ladrillo de tejar 24x11,5x3,8 cm. rojo
Claves: teja, ladrillo, rojo

**P01BG070** ud Bloque hormigón gris 40x20x20
Claves: bloque, hormigón, gris

**P03AC010** kg Acero corrugado B 400 S 6 mm
Claves: acero, corrugado

**P01LT020** mud Ladrillo perforado tosco 24x11,5x7 cm
Claves: ladrillo, perforación, tosco

**P01LH015** mud Ladrillo hueco doble 24x11,5x7 cm
Claves: doble, ladrillo, hueco

**O01OB150** h. Oficial 1ª carpintero
Claves: carpintero

**O01OB160** h. Ayudante carpintero
Claves: ayudante, carpintero

**P13TT095** m. Tubo cuadrado 40x40x3 mm
Claves: tubo, cuadrado

**P14KW060** m. Sellado silicona Sikasil WS-605-S/305-N
Claves: silicona

**P04TL030** m. Lamas aluminio vertical 150mm
Claves: vertical, lama, aluminio

**P04TW190** m. Soporte falso techo aluminio
Claves: soporte, falso, techo, aluminio

**O01OB200** h. Oficial 1ª electricista
Claves: electricidad

**O01OB220** h. Ayudante electricista
Claves: electricidad, ayudante

**P15AF006** m. Tubo rígido PVC D 25 mm
Claves: rígido, tubo, PVC

**P15GM010** m. Tubo de acero enchufable pg.M 20
Claves: tubo, acero, enchufe

**P01WA010** Ud Ayuda de albañilería
Claves: ayuda, albañil

**P16ELB070** ud Emerg.Legrand B65 165 lm. 1 h. IP65
Claves: ladrillo, Legrand

**O01OB960** h. Ayudante instalador
Claves: ayudante

**P20TA040** m. Tubería acero negro sold. UNE 19040 26,9X2,65 mm Diám. x Esp
Claves: tubería, acero, negro

**O01OB530** h. Restaurador licenciado ob.cortas
Claves: cortador

**P14BP010** ud Puerta luna temp. inc 2190x896
Claves: puerta, luna

**P14BA050** m2 Luna templada Securit incolora 10mm
Claves: templado, securit, incoloro, luna

**P14BP120** ud Pernio alto 54 mm
Claves: pernio, alto

**P14BP130** ud Pernio bajo 54 mm
Claves: pernio

**P14BP140** ud Punto de giro alto
Claves: alto, giro, punto

**P14BP150** ud Punto de giro bajo
Claves: punto, giro

**P14BP160** ud Tapa de freno
Claves: tapa

**P14BP170** ud Caja de freno
Claves: caja

**P14BP180** ud Mecanismo freno
Claves: mecanismo

**P14BP190** ud Cerradura llave y manivela
Claves: manivela, cerrajería, llave

**M07CB010** h. Camión basculante 4x2 10 t
Claves: camión, basculante

**M07N060** m3 Canon de gestión residuos mixtos construc
Claves: desbroce, vertedero

**M03HH020** h. Hormigonera 200 l. gasolina
Claves: hormigón, gasolina

**M03HH030** h. Hormigonera 300 l. gasolina
Claves: hormigón, gasolina

**M05EN030** h. Excav.hidráulica neumáticos 100 CV
Claves: hidráulico, neumático

**M11HV120** h. Aguja eléct.c/convertid.gasolina D=79mm
Claves: gasolina, aguja

**P01AA030** t. Arena de río 0/6 mm
Claves: río, areno

**P01AG020** t. Garbancillo 4/20 mm
Claves: garbancillo

**P01CC140** t. Cemento blanco BL-II/A-L 42,5 R sacos
Claves: cemento, blanco

**P01CL030** t. Cal hidratada en sacos S
Claves: cal

**P01DW050** m3 Agua obra
Claves: agua

**P01HB090** h. Desplazamiento bomba
Claves: bomba

**P01MC040** m3 Mortero cem. gris II/B-M 32,5 M-5/CEM
Claves: mortero, gris
